# Transporte, montaxe e desmontaxe en obra de equipo de perforación, para micropozos de bombeo

- Propiedade do arquivo: CYPE INGENIEROS, S.A.
- Formato: FIEBDC-3/2002
- Divisa: EUR
- Custos indirectos: 3.00 %
- Gastos xerais: 13.00 %
- Beneficio industrial: 6.00 %
- IVE: 16.00 %

## A Acondicionamento do terreo

### AH Achiques e esgotamentos

#### AHP Pozos de bombeo

**AHP105** Ude Transporte, montaxe e desmontaxe en obra de equipo de perforación, para micropozos de bombeo.
Desprazamento, montaxe e desmontaxe en obra de equipo de perforación, para a realización de micropozos de bombeo. Incluso p/p de desprazamento do persoal especializado.
Inclúe: Montaxe do equipo. Desmontaxe do equipo.
Criterio de medición de proxecto: Número de unidades previstas, segundo documentación gráfica de Proxecto.
Criterio de medición de obra: Medirase o número de unidades realmente executadas segundo especificacións do Proxecto.

| Código | Ud | Descrición | Rendemento | Prezo | Importe |
|---|---|---|---|---|---|
| mq05epp010a | Ude | Transporte, montaxe e desmontaxe de equipo de perforación, para micropozos de bombeo. (maquinaria) | 1.006 | 2655.32 | 2671.25 |
| % | % | Costes directos complementarios | 2 % | 2671.25 | 53.43 |
|  |  | Custos directos |  |  | 2724.68 |
