# Emprazamento e preparación de equipo de perforación, para micropozos de bombeo, sobre o punto de perforación

- Propiedade do arquivo: CYPE INGENIEROS, S.A.
- Formato: FIEBDC-3/2002
- Divisa: EUR
- Custos indirectos: 3.00 %
- Gastos xerais: 13.00 %
- Beneficio industrial: 6.00 %
- IVE: 16.00 %

## A Acondicionamento do terreo

### AH Achiques e esgotamentos

#### AHP Pozos de bombeo

**AHP106** Ude Emprazamento e preparación de equipo de perforación, para micropozos de bombeo, sobre o punto de perforación.
Emprazamento e preparación de equipo de perforación, para a realización de micropozos de bombeo, sobre o punto de perforación. Incluso p/p de desprazamento da maquinaria e do persoal especializado dentro da mesma obra.
Inclúe: Emprazamento do equipo sobre o punto de perforación. Preparación do equipo.
Criterio de medición de proxecto: Número de unidades previstas, segundo documentación gráfica de Proxecto.
Criterio de medición de obra: Medirase o número de unidades realmente executadas segundo especificacións do Proxecto.

| Código | Ud | Descrición | Rendemento | Prezo | Importe |
|---|---|---|---|---|---|
| mq05epp020a | Ude | Emprazamento e preparación de equipo de perforación, para micropozos de bombeo, sobre o punto de perforación. (maquinaria) | 1.006 | 140.26 | 141.10 |
| % | % | Costes directos complementarios | 2 % | 141.10 | 2.82 |
|  |  | Custos directos |  |  | 143.92 |
