# Instalación de equipo completo para rebaixe do nivel freático

- Propiedade do arquivo: CYPE INGENIEROS, S.A.
- Formato: FIEBDC-3/2002
- Divisa: EUR
- Custos indirectos: 3.00 %
- Gastos xerais: 13.00 %
- Beneficio industrial: 6.00 %
- IVE: 16.00 %

## A Acondicionamento do terreo

### AH Achiques e esgotamentos

#### AHW Sistema Wellpoint

**AHW020** Ude Instalación de equipo completo para rebaixe do nivel freático, sistema de drenaxe Wellpoint, compuesto por un máximo de 40 lanzas o puntas filtrantes de 5 a 6 m de longitud, hincadas mediante una bomba especial alrededor del área a drenar e unidas, mediante latiguillos de presión, a un colector perimetral de ata 70 m de lonxitude, por el cual el agua es aspirada, gracias a una bomba de vacío de 12 CV de potencia.
Instalación de equipo completo para rebaixe do nivel freático, sistema de drenaxe Wellpoint, compuesto por un máximo de 40 lanzas o puntas filtrantes de 5 a 6 m de longitud, hincadas mediante una bomba especial alrededor del área a drenar e unidas, mediante latiguillos de presión, a un colector perimetral de ata 70 m de lonxitude, por el cual el agua es aspirada, gracias a una bomba de vacío de 12 CV de potencia. Incluso hincado de las lanzas o puntas filtrantes, tubería de desagüe de 6" de diámetro y hasta 50 m de longitud, desde colector perimetral al punto de vertido, línea de conexión a la red eléctrica de ata 25 m de lonxitude e desprazamento de persoal especializado.
Inclúe: Replanteo. Fincado das lanzas no terreo. Instalación do colector perimetral. Instalación da tubería de desaugue. Conexión das lanzas ó colector perimetral. Instalación das bombas e conexión á rede.
Criterio de medición de proxecto: Número de unidades previstas, segundo documentación gráfica de Proxecto.
Criterio de medición de obra: Medirase o número de unidades realmente executadas segundo especificacións do Proxecto.

| Código | Ud | Descrición | Rendemento | Prezo | Importe |
|---|---|---|---|---|---|
| mq12swp020a | Ude | Instalación de equipo de sistema de drenaje Wellpoint, compuesto por un máximo de 40 lanzas o puntas filtrantes de 5 a 6 m de longitud, hincadas mediante una bomba especial alrededor del área a drenar e unidas, mediante latiguillos de presión, a un colector perimetral de ata 70 m de lonxitude, por el cual el agua es aspirada, gracias a una bomba de vacío de 12 CV de potencia, incluso hincado de las lanzas o puntas filtrantes, tubería de desagüe de 6" de diámetro y hasta 50 m de longitud, desde colector perimetral al punto de vertido, línea de conexión a la red eléctrica de ata 25 m de lonxitude e desprazamento de persoal especializado. (maquinaria) | 1.005 | 992.40 | 997.36 |
| % | % | Costes directos complementarios | 2 % | 997.36 | 19.95 |
|  |  | Custos directos |  |  | 1017.31 |
