# Aluguer diario de equipo completo para rebaixe do nivel freático

- Propiedade do arquivo: CYPE INGENIEROS, S.A.
- Formato: FIEBDC-3/2002
- Divisa: EUR
- Custos indirectos: 3.00 %
- Gastos xerais: 13.00 %
- Beneficio industrial: 6.00 %
- IVE: 16.00 %

## A Acondicionamento do terreo

### AH Achiques e esgotamentos

#### AHW Sistema Wellpoint

**AHW030** Ude Aluguer diario de equipo completo para rebaixe do nivel freático, sistema de drenaxe Wellpoint, compuesto por un máximo de 40 lanzas o puntas filtrantes de 5 a 6 m de longitud, colocadas alrededor del área a drenar e unidas, mediante latiguillos de presión, a un colector perimetral de ata 70 m de lonxitude, por el cual el agua es aspirada, gracias a una bomba de vacío de 12 CV de potencia.
Aluguer diario de equipo completo para rebaixe do nivel freático, sistema de drenaxe Wellpoint, compuesto por un máximo de 40 lanzas o puntas filtrantes de 5 a 6 m de longitud, colocadas alrededor del área a drenar e unidas, mediante latiguillos de presión, a un colector perimetral de ata 70 m de lonxitude, por el cual el agua es aspirada, gracias a una bomba de vacío de 12 CV de potencia. Incluso mantenimiento del sistema en condiciones de funcionamiento y seguro de responsabilidad civil.
Inclúe: Revisión periódica para garantir o seu funcionamento e condicións de seguridade.
Criterio de medición de proxecto: Número de unidades previstas, segundo documentación gráfica de Proxecto.
Criterio de medición de obra: Amortización en forma de aluguer diario, según condicións definidas no contrato suscrito coa empresa subministradora.

| Código | Ud | Descrición | Rendemento | Prezo | Importe |
|---|---|---|---|---|---|
| mq12swp050a | Ude | Aluguer diario de equipo de sistema de drenaje Wellpoint, compuesto por un máximo de 40 lanzas o puntas filtrantes de 5 a 6 m de longitud, colocadas alrededor del área a drenar e unidas, mediante latiguillos de presión, a un colector perimetral de ata 70 m de lonxitude, por el cual el agua es aspirada, gracias a una bomba de vacío de 12 CV de potencia, incluso mantenimiento del sistema en condiciones de funcionamiento y seguro de responsabilidad civil. (maquinaria) | 1.005 | 80.36 | 80.76 |
| % | % | Costes directos complementarios | 2 % | 80.76 | 1.62 |
|  |  | Custos directos |  |  | 82.38 |
