# Encachado de 20 cm en caixa para base de soleira, con aporte de grava de canteira de pedra caliza, Ø40/70 mm, e compactación mediante equipo manual con bandexa vibrante

- Propiedade do arquivo: CYPE INGENIEROS, S.A.
- Formato: FIEBDC-3/2002
- Divisa: EUR
- Custos indirectos: 3.00 %
- Gastos xerais: 13.00 %
- Beneficio industrial: 6.00 %
- IVE: 16.00 %

## A Acondicionamento do terreo

### AN Nivelación

#### ANE Encachados

**ANE010** m² Encachado de 20 cm en caixa para base de soleira, con aporte de grava de canteira de pedra caliza, Ø40/70 mm, e compactación mediante equipo manual con bandexa vibrante.
Formación de encachado de 20 cm de espesor en caixa para base de soleira, mediante recheo e extendido en tongadas de espesor non superior a 20 cm de gravas procedentes de canteira caliza de 40/80 mm; e posterior compactación mediante equipo manual con bandexa vibrante, sobre a explanada homoxénea e nivelada (non incluida neste prezo). Ata carga, transporte e descarga a pe de tallo dos áridos a utilizar nos traballos de recheo e regado dos mesmos.
Inclúe: Transporte e descarga do material a pé de tallo. Estendido do material de recheo en tongadas de espesura uniforme. Rego da capa. Compactación e nivelación.
Criterio de medición de proxecto: Superficie medida segundo documentación gráfica de Proxecto.
Criterio de medición de obra: Medirase a superficie realmente executada segundo especificacións do Proxecto.

| Código | Ud | Descrición | Rendemento | Prezo | Importe |
|---|---|---|---|---|---|
| mt01are010a | m³ | Grava de canteira de pedra caliza, de 40 a 70 mm de diámetro. (material) | 0.220 | 14.15 | 3.11 |
| mq01pan010b | h | Pala cargadora sobre neumáticos de 85 CV/1,2 m³. (maquinaria) | 0.011 | 43.47 | 0.48 |
| mq02rod010d | h | Bandexa vibrante de 300 kg, anchura de traballo 70 cm, reversible. (maquinaria) | 0.011 | 6.38 | 0.07 |
| mq02cia020 | h | Camión con cuba de auga. (maquinaria) | 0.011 | 35.98 | 0.40 |
| mo104 | h | Peón ordinario construcción. (man de obra) | 0.206 | 13.97 | 2.88 |
| % | % | Costes directos complementarios | 2 % | 6.94 | 0.14 |
|  |  | Custos directos |  |  | 7.08 |
