# Soleira de formigón en masa de 10 cm de espesor, realizada con formigón HM-10/B/20/I fabricado en central e verquido dende camión, extendido e vibrado manual, para base dun solado

- Propiedade do arquivo: CYPE INGENIEROS, S.A.
- Formato: FIEBDC-3/2002
- Divisa: EUR
- Custos indirectos: 3.00 %
- Gastos xerais: 13.00 %
- Beneficio industrial: 6.00 %
- IVE: 16.00 %

## A Acondicionamento do terreo

### AN Nivelación

#### ANS Soleiras

**ANS010** m² Soleira de formigón en masa de 10 cm de espesor, realizada con formigón HM-10/B/20/I fabricado en central e verquido dende camión, extendido e vibrado manual, para base dun solado.
Formación de soleira de formigón en masa de 10 cm de espesor, realizada con formigón HM-10/B/20/I fabricado en central e verquido dende camión, para servir de base a un solado, sen tratamento da súa superficie; apoyada sobre capa base existente (non incluida neste prezo). Ata p/p de preparación da superficie de apoio do formigón, estendido e vibrado do formigón mediante regra vibrante, formación de xuntas de formigonado e panel de poliestireno expandido de 2 cm de espesor para a execución de xuntas de contorno, colocado ó redor de calqueira elemento que interrumpa a soleira, como piares e muros; emboquillado ou conexión dos elementos exteriores (cercos de arquetas, sumideiros, botes sifónicos, etc.) das redes de instalacións executadas baixo a soleira; e aserrado das xuntas de retracción, por medios mecánicos, cunha profundidade de 1/3 da espesura da soleira.
Inclúe: Preparación da superficie de apoio do formigón, comprobando a densidade e as rasantes. Replanteo das xuntas de formigonado. Tendido de niveis mediante toques, maestras de formigón ou reglas. Rego da superficie base. Formación de xuntas de formigonado e contorno. Vertido e compactación do formigón. Curado do formigón. Aserrado de xuntas de retracción.
Criterio de medición de proxecto: Superficie medida segundo documentación gráfica de Proxecto.
Criterio de medición de obra: Medirase a superficie realmente executada segundo especificacións do Proxecto, sen deducir a superficie ocupada por os pilares situados dentro do seu perímetro.

| Código | Ud | Descrición | Rendemento | Prezo | Importe |
|---|---|---|---|---|---|
| mt10hmf010Km | m³ | Formigón HM-10/B/20/I, fabricado en central. (material) | 0.105 | 62.09 | 6.52 |
| mt16pea020b | m² | Panel ríxido de poliestireno expandido, segundo UNE-EN 13163, mecanizado lateral recto, de 20 mm de espesor, resistencia térmica 0,55 m²K/W, conductividade térmica 0,036 W/(mK), para xunta de dilatación. (material) | 0.050 | 1.34 | 0.07 |
| mq04dua020b | h | Dumper de descarga frontal de 2 t de carga útil, con mecanismo hidráulico. (maquinaria) | 0.019 | 9.25 | 0.18 |
| mq06vib020 | h | Regla vibrante de 3 m. (maquinaria) | 0.084 | 4.66 | 0.39 |
| au00auh020 |  | Canaleta para vertido del hormigón. | 1.000 | 0.00 | 0.00 |
| au00auh040 |  | Vibrador de formigón, eléctrico. | 1.000 | 0.00 | 0.00 |
| mo018 | h | Oficial 1ª construcción. (man de obra) | 0.059 | 15.28 | 0.90 |
| mo072 | h | Axudante construcción. (man de obra) | 0.059 | 14.65 | 0.86 |
| mo104 | h | Peón ordinario construcción. (man de obra) | 0.030 | 13.97 | 0.42 |
| % | % | Costes directos complementarios | 2 % | 9.34 | 0.19 |
|  |  | Custos directos |  |  | 9.53 |
