# Equipo completo de lodos tixotrópicos (bentonita), transporte, posta en obra e retirada

- Propiedade do arquivo: CYPE INGENIEROS, S.A.
- Formato: FIEBDC-3/2002
- Divisa: EUR
- Custos indirectos: 3.00 %
- Gastos xerais: 13.00 %
- Beneficio industrial: 6.00 %
- IVE: 16.00 %

## C Cimentacións

### CC Contencións

#### CCP Muros pantalla

**CCP002** Ude Equipo completo de lodos tixotrópicos (bentonita), transporte, posta en obra e retirada.
Desprazamento, montaxe e desmontaxe en obra do equipo de tratamento de lodos tixotrópicos (bentonita) para a realización de muros pantalla. Incluso p/p de desprazamento do persoal especializado e rexeneración de lodos.
Inclúe: Montaxe dos equipos. Desmontaxe dos equipos.
Criterio de medición de proxecto: Número de unidades previstas, segundo documentación gráfica de Proxecto.
Criterio de medición de obra: Medirase o número de unidades realmente executadas segundo especificacións do Proxecto.

| Código | Ud | Descrición | Rendemento | Prezo | Importe |
|---|---|---|---|---|---|
| mq03pae051 | Ude | Transporte, posta en obra e retirada de equipo completo de lodos tixotrópicos (bentonita). (maquinaria) | 1.005 | 2370.57 | 2382.42 |
| % | % | Costes directos complementarios | 2 % | 2382.42 | 47.65 |
|  |  | Custos directos |  |  | 2430.07 |
