# Perforación mediante o uso de trépano

- Propiedade do arquivo: CYPE INGENIEROS, S.A.
- Formato: FIEBDC-3/2002
- Divisa: EUR
- Custos indirectos: 3.00 %
- Gastos xerais: 13.00 %
- Beneficio industrial: 6.00 %
- IVE: 16.00 %

## C Cimentacións

### CC Contencións

#### CCP Muros pantalla

**CCP033** h Perforación mediante o uso de trépano, en roca ou capas duras do terreo para o empotramento dos paneis do muro pantalla, ou picado das zonas duras do terreo, que bloquean a escavación con culler bivalva, para a formación do muro pantalla.
Perforación mediante o uso de trépano, en roca ou capas duras do terreo para o empotramento dos paneis do muro pantalla, ou picado das zonas duras do terreo, que bloquean a escavación con culler bivalva, para a formación do muro pantalla. Incluso p/p de desprazamento, montaxe e desmontaxe en obra do equipo de perforación, e limpeza de toda a zona afectada.
Inclúe: Montaxe do equipo. Perforación do terreo. Desmontaxe do equipo. Limpeza da zona afectada.
Criterio de medición de proxecto: Tempo estimado segundo estudo xeotécnico do terreo.
Criterio de medición de obra: Amortización en forma de aluguer por horas, según condicións definidas no contrato suscrito coa empresa subministradora.

| Código | Ud | Descrición | Rendemento | Prezo | Importe |
|---|---|---|---|---|---|
| mq03pae080 | h | Trépano. (maquinaria) | 1.005 | 228.15 | 229.29 |
| % | % | Costes directos complementarios | 2 % | 229.29 | 4.59 |
|  |  | Custos directos |  |  | 233.88 |
