# Descabezado da coroación dos paneis do muro pantalla de 45 cm de espesor, con retroexcavadora con martelo rompedor

- Propiedade do arquivo: CYPE INGENIEROS, S.A.
- Formato: FIEBDC-3/2002
- Divisa: EUR
- Custos indirectos: 3.00 %
- Gastos xerais: 13.00 %
- Beneficio industrial: 6.00 %
- IVE: 16.00 %

## C Cimentacións

### CC Contencións

#### CCP Muros pantalla

**CCP051** m Descabezado da coroación dos paneis do muro pantalla de 45 cm de espesor, con retroexcavadora con martelo rompedor.
Demolición do exceso de formigón existente na coroación dos paneis do muro pantalla, de 45 cm de espesura, mediante o repicado mecánico con martelo rompedor do tramo comprendido entre o nivel de enchido do formigón e o nivel de descabezado, ata asegurar a ausencia de formigón contaminado por lodos e a calidade descrita no Proxecto. Incluso p/p de picado manual con compresor portátil dos restos do descabezado, enderezado das armaduras de espera do muro que puideron dobrarse co repicado, limpeza da superficie picada de formigón, retirada e carga de cascallos sobre camión ou contedor.
Inclúe: Picado mecánico con martelo rompedor do formigón contaminado existente na coroación da pantalla. Picado manual con compresor portátil dos restos do descabezado. Endereitado das armaduras. Limpeza da superficie de formigón. Recollida de restos. Carga de entullos sobre camión ou contedor.
Criterio de medición de proxecto: Lonxitud medida segundo documentación gráfica de Proxecto, considerando que a cota final de formigonado rebasará á teórica polo menos 30 cm.
Criterio de medición de obra: Medirase a lonxitude realmente executada segundo especificacións do Proxecto.

| Código | Ud | Descrición | Rendemento | Prezo | Importe |
|---|---|---|---|---|---|
| mq01exn050c | h | Retroescavadora sobre neumáticos con martelo rompedor 115 CV. (maquinaria) | 0.350 | 64.82 | 22.69 |
| mq05pdm010a | h | Compresor portátil eléctrico 2 m³/min de caudal. (maquinaria) | 0.764 | 3.80 | 2.90 |
| mq05mai030 | h | Martelo pneumático. (maquinaria) | 1.528 | 4.07 | 6.22 |
| mo103 | h | Peón especializado construcción. (man de obra) | 1.922 | 14.47 | 27.81 |
| mo104 | h | Peón ordinario construcción. (man de obra) | 0.961 | 13.97 | 13.43 |
| % | % | Costes directos complementarios | 2 % | 73.05 | 1.46 |
|  |  | Custos directos |  |  | 74.51 |
