# Estrutura metálica lixeira autoportante

- Propiedade do arquivo: CYPE INGENIEROS, S.A.
- Formato: FIEBDC-3/2002
- Divisa: EUR
- Custos indirectos: 3.00 %
- Gastos xerais: 13.00 %
- Beneficio industrial: 6.00 %
- IVE: 16.00 %

## E Estructuras

### EA Aceiro

#### EAT Lixeiras para cubertas

**EAT020** m² Estrutura metálica lixeira autoportante, sobre espazo non habitable formada por aceiro UNE-EN 10025 S235JRC, en perfís conformados en frío das series L, U, C ou Z, acabado galvanizado, cunha cuantía de aceiro de 5 kg/m².
Subministración e montaxe de estrutura metálica lixeira autoportante, sobre espazo non habitable formada por aceiro UNE-EN 10025 S235JRC, en perfís conformados en frío das series L, U, C ou Z, acabado galvanizado, cunha cuantía de aceiro de 5 kg/m². Ata p/p de accesorios, parafusería e elementos de ancoraxe. Totalmente montada.
Inclúe: Todas. Replanteo e marcado dos eixos. Izado e presentación dos extremos da estructura mediante guindastre. Aplomado. Resolución das unións. Reglaxes das pezas e axuste definitivo das unións entre os diferentes compoñentes da estructura (pares, correas, tirantes, etc.).
Criterio de medición de proxecto: Superficie medida polo seu intradós en verdadeira magnitude, segundo documentación gráfica de Proxecto.
Criterio de medición de obra: Medirase, en verdadeira magnitude, polo intradós, a superficie realmente executada segundo especificacións do Proxecto.

| Código | Ud | Descrición | Rendemento | Prezo | Importe |
|---|---|---|---|---|---|
| mt07ali005a | kg | Aceiro UNE-EN 10025 S235JRC, en perfís conformados en frío das series L, U, C ou Z, acabado galvanizado, incluso p/p de accesorios, tornillería e elementos de ancoraxe. (material) | 5.000 | 3.00 | 15.00 |
| op00cor020 |  | Cortadora manual de metal, de disco. | 1.000 | 0.00 | 0.00 |
| mo042 | h | Oficial 1ª montador de estructura metálica. (man de obra) | 0.295 | 15.28 | 4.51 |
| mo085 | h | Axudante montador de estructura metálica. (man de obra) | 0.295 | 14.65 | 4.32 |
| % | % | Costes directos complementarios | 2 % | 23.83 | 0.48 |
|  |  | Custos directos |  |  | 24.31 |
