# Folla exterior de sistema de fachada ventilada de 1,05 cm de espesor

- Propiedade do arquivo: CYPE INGENIEROS, S.A.
- Formato: FIEBDC-3/2002
- Divisa: EUR
- Custos indirectos: 3.00 %
- Gastos xerais: 13.00 %
- Beneficio industrial: 6.00 %
- IVE: 16.00 %

## F Fachadas

### FA Ventiladas

#### FAY Sistemas de folla exterior para fachada ventilada

**FAY012** m² Folla exterior de sistema de fachada ventilada de 1,05 cm de espesor, de baldosa cerámica de gres porcelánico, estilo mármore "TAU CERÁMICA", capacidade de absorción de auga E<0,5%, grupo BIa, 30x60 cm, colocada mediante o sistema de ancoraxe visto de grampa.
Execución de folla exterior de sistema de fachada ventilada de 1,05 cm de espesor, de baldosa cerámica de gres porcelánico, estilo mármore "TAU CERÁMICA", capacidade de absorción de auga E<0,5%, grupo BIa, 30x60 cm, segundo UNE-EN 14411, con bordos rectificados; incluso p/p de parafusería para subestrutura vertical, grampas de ancoraxe e elementos de fixación, colocada mediante o sistema de ancoraxe visto de grampa, mediante estrutura auxiliar fixada ó paramento, sobre a que se fixan as grampas mediante parafusos autoblocantes de aceiro inoxidable ou remaches de aluminio, quedando a grampa centrada nas xuntas das baldosas, servindo de retención e apoio das pezas. Incluso p/p de formación de dinteis, verteaugas, xambas e mochetas, xuntas, realización de encontros e pezas especiais.
Inclúe: Todas. Preparación dos elementos de suxeición incorporados previamente á obra. Replanteo dos eixos verticais e horizontais das xuntas. Preparación dos elementos de suxección. Realización de tódolos traballos necesarios para a resolución dos ocos. Aliñación, aplomado e nivelación do revestimento cerámico. Fixación definitiva do revestimento. Rexuntado. Recheo das xuntas de movimento. Limpeza final do paramento.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt19pct031ea | m² | Baldosa cerámica de gres porcelánico, estilo mármore "TAU CERÁMICA", capacidade de absorción de auga E<0,5%, grupo BIa, 30x60 cm, segundo UNE-EN 14411, con bordos rectificados; incluso p/p de parafusería para subestrutura vertical, grampas de ancoraxe e elementos de fixación. (material) | 1.050 | 65.00 | 68.25 |
| op00ato010 |  | Atornillador. | 1.000 | 0.00 | 0.00 |
| mo047 | h | Oficial 1ª montador de sistemas de fachadas prefabricadas. (man de obra) | 0.986 | 15.28 | 15.07 |
| mo090 | h | Axudante montador de sistemas de fachadas prefabricadas. (man de obra) | 0.986 | 14.65 | 14.44 |
| % | % | Costes directos complementarios | 2 % | 97.76 | 1.96 |
|  |  | Custos directos |  |  | 99.72 |
