# Folla exterior de sistema de fachada ventilada

- Propiedade do arquivo: CYPE INGENIEROS, S.A.
- Formato: FIEBDC-3/2002
- Divisa: EUR
- Custos indirectos: 3.00 %
- Gastos xerais: 13.00 %
- Beneficio industrial: 6.00 %
- IVE: 16.00 %

## F Fachadas

### FA Ventiladas

#### FAY Sistemas de folla exterior para fachada ventilada

**FAY017** m² Folla exterior de sistema de fachada ventilada, con baldosas de gres porcelánico de grande formato reforzado con fibra de vidro, Lámina Porcelánica Techlam® "LEVANTINA", de 3000x1000 mm e 3 mm de espesor, serie Basic, modelo Antracita, acabado antideslizante, colocadas con grapa vista.
Execución de folla exterior de sistema de fachada ventilada, con baldosas de gres porcelánico de grande formato reforzado con fibra de vidro, Lámina Porcelánica Techlam® "LEVANTINA", de 3000x1000 mm e 3 mm de espesor, serie Basic, modelo Antracita, acabado antideslizante, colocadas con grapa vista; incluso p/p de ancoraxes puntuais de aceiro inoxidable AISI 304, fixados a un bastidor de aceiro galvanizado pintado, perfilería para remates, arranques, separadores, despuntes, parafusería e outros elementos de fixación, formación de dinteis, verteaugas, xambas e mochetas, xuntas, realización de encontros e pezas especiais.
Inclúe: Todas. Preparación dos elementos de suxeición incorporados previamente á obra. Replanteo dos eixos verticais e horizontais das xuntas. Realización de tódolos traballos necesarios para a resolución dos ocos. Aliñación, aplomado e nivelación do revestimento cerámico. Fixación definitiva das pezas á subestrutura soporte. Limpeza final do paramento.
Criterio de medición de proxecto: Superficie medida segundo documentación gráfica de Proxecto, sen duplicar esquinas nin encontros, deducindo todos os ocos.
Criterio de medición de obra: Medirase a superficie realmente executada segundo especificacións do Proxecto, sen duplicar esquinas nin encontros, deducindo todos os ocos.

| Código | Ud | Descrición | Rendemento | Prezo | Importe |
|---|---|---|---|---|---|
| mt12pcl010aaaa | m² | Revestimento de baldosas de gres porcelánico de grande formato reforzado con fibra de vidro, Lámina Porcelánica Techlam® "LEVANTINA", de 3000x1000 mm e 3 mm de espesor, serie Basic, modelo Antracita, acabado antideslizante, colocadas con grapa vista; incluso p/p de ancoraxes puntuais de aceiro inoxidable AISI 304, fixados a un bastidor de aceiro galvanizado pintado, perfilería para remates, arranques, separadores, despuntes, parafusería e outros elementos de fixación. (material) | 1.050 | 95.38 | 100.15 |
| op00ato010 |  | Atornillador. | 1.000 | 0.00 | 0.00 |
| mo047 | h | Oficial 1ª montador de sistemas de fachadas prefabricadas. (man de obra) | 0.986 | 15.28 | 15.07 |
| mo090 | h | Axudante montador de sistemas de fachadas prefabricadas. (man de obra) | 0.986 | 14.65 | 14.44 |
| % | % | Costes directos complementarios | 3 % | 129.66 | 3.89 |
|  |  | Custos directos |  |  | 133.55 |
