# Folla exterior de sistema de fachada ventilada de 1,4 cm de espesor

- Propiedade do arquivo: CYPE INGENIEROS, S.A.
- Formato: FIEBDC-3/2002
- Divisa: EUR
- Custos indirectos: 3.00 %
- Gastos xerais: 13.00 %
- Beneficio industrial: 6.00 %
- IVE: 16.00 %

## F Fachadas

### FA Ventiladas

#### FAY Sistemas de folla exterior para fachada ventilada

**FAY020** m² Folla exterior de sistema de fachada ventilada de 1,4 cm de espesor, de revestimento cerámico extruido de grande formato, sistema Favemanc "GRES DE LA MANCHA", de 240x600 mm, cor marfil, acabado pizarra.
Execución de folla exterior de sistema de fachada ventilada de 1,4 cm de espesor, de revestimento cerámico extruido de grande formato, sistema Favemanc "GRES DE LA MANCHA", de 240x600 mm, cor marfil, acabado pizarra, incluso p/p de perfilería de soporte de aluminio composta de perfís verticais tipo Omega con espesores medios de 2,8 mm, grapas de aceiro inoxidable para soporte das pezas, ménsulas para sustentación e ménsulas para retención dos perfís verticais suxeitas mediante ancoraxes e parafutería de aceiro inoxidable, formación de dinteis, verteaugas, xambas e mochetas, xuntas, realización de encontros e pezas especiais.
Inclúe: Todas. Preparación dos elementos de suxeición incorporados previamente á obra. Replanteo dos eixos verticais e horizontais das xuntas. Realización de tódolos traballos necesarios para a resolución dos ocos. Aliñación, aplomado e nivelación do revestimento cerámico. Fixación definitiva das pezas á subestrutura soporte. Limpeza final do paramento.
Criterio de medición de proxecto: Superficie medida segundo documentación gráfica de Proxecto, sen duplicar esquinas nin encontros, deducindo todos os ocos.
Criterio de medición de obra: Medirase a superficie realmente executada segundo especificacións do Proxecto, sen duplicar esquinas nin encontros, deducindo todos os ocos.

| Código | Ud | Descrición | Rendemento | Prezo | Importe |
|---|---|---|---|---|---|
| mt12pcg010ap | m² | Revestimento cerámico extruido de grande formato, sistema Favemanc "GRES DE LA MANCHA", de 240x600 mm, cor marfil, acabado pizarra, incluso p/p de perfilería de soporte de aluminio composta de perfís verticais tipo Omega con espesores medios de 2,8 mm, grapas de aceiro inoxidable para soporte das pezas, ménsulas para sustentación e ménsulas para retención dos perfís verticais suxeitas mediante ancoraxes e parafutería de aceiro inoxidable. (material) | 1.050 | 70.20 | 73.71 |
| op00ato010 |  | Atornillador. | 1.000 | 0.00 | 0.00 |
| mo047 | h | Oficial 1ª montador de sistemas de fachadas prefabricadas. (man de obra) | 0.986 | 15.28 | 15.07 |
| mo090 | h | Axudante montador de sistemas de fachadas prefabricadas. (man de obra) | 0.986 | 14.65 | 14.44 |
| % | % | Costes directos complementarios | 3 % | 103.22 | 3.10 |
|  |  | Custos directos |  |  | 106.32 |
