# Trasdosado directo sobre cerramento

- Propiedade do arquivo: CYPE INGENIEROS, S.A.
- Formato: FIEBDC-3/2002
- Divisa: EUR
- Custos indirectos: 3.00 %
- Gastos xerais: 13.00 %
- Beneficio industrial: 6.00 %
- IVE: 16.00 %

## F Fachadas

### FF Fábricas e extradorsos

#### FFW Sistemas de trasdosados de placas

**FFW030** m² Trasdosado directo sobre cerramento, realizado con placas Virtuon "TRESPA", de 600x2500x10 mm, dispostas mediante o sistema de fixación oculta TS2000 sobre mestras de aceiro galvanizado de 60 mm de ancho colocadas cada 600 mm e fixadas á folla de fábrica; 37 mm de espesura total.
Subministración e montaxe de trasdosado directo sobre cerramento, realizado con placas Virtuon FR "TRESPA", de 600x2500x10 mm, acabado Blanco Óptico, textura Satin colocadas co sistema de fixación oculta TS2000 sobre mestras de chapa de aceiro galvanizado de 60 mm de ancho separadas 600 mm entre si e ancoradas á folla de fábrica con parafusería de aceiro. Incluso p/p de replanteo e trazado en forxados e paramentos da ubicación da perfilaría, zonas de paso e ocos; colocación, ancoraxe ó paramento soporte e nivelación da parafusería auxiliar; corte e fixación das placas mediante parafusería; tratamento das zonas de paso e ocos; execución de ángulos; tratamento de xuntas mediante pasta e cinta de xuntas; recibido das caixas para aloxamento de mecanismos eléctricos e de paso de instalacións, previo replanteo da súa ubicación nas placas e perforación das mesmas, e limpeza final. Totalmente terminado e listo para imprimar, pintar ou revestir (sen incluír neste prezo o illamento a colocar entre paneis).
Inclúe: Todas. Replanteo e marcado. Nivelación e limpeza da base. Suxección das maestras de perfil galvanizado ó muro. Colocación de perfilería auxiliar sobre mestras e placas. Montaje de las placas sobre la perfilería auxiliar, previo replanteo de los huecos, paso de instalaciones y mecanismos. Recibido de cercos, instalacións e mecanismos. Selado de xuntas de movemento.
Criterio de medición de proxecto: Superficie medida segundo documentación gráfica de Proxecto, sen duplicar esquinas nin encontros, deducindo os ocos de superficie maior de 1 m².
Criterio de medición de obra: Medirase a superficie realmente executada segundo especificacións do Proxecto, sen duplicar esquinas nin encontros, deducindo os ocos de superficie maior de 1 m².

| Código | Ud | Descrición | Rendemento | Prezo | Importe |
|---|---|---|---|---|---|
| mt12psg050c | m | Mestra 60/27 de chapa de aceiro galvanizado, de ancho 60 mm, segundo UNE-EN 14195. (material) | 2.330 | 1.44 | 3.36 |
| mt12prt110aa1 | m² | Placa decorativa Virtuon FR "TRESPA", formada por resinas termoendurecibles reforzadas con fibras de celulosa, de 600x2500x10 mm, acabado Blanco Óptico, textura Satin, para colocar mediante o sistema TS2000 de fixación oculta. (material) | 1.050 | 43.02 | 45.17 |
| mt12prt120b | Ude | Material auxiliar (clips, perfís en Z, parafusería, etc.) para a fixación do panel Virtuon FR "TRESPA" sobre os montantes da tabiquería interior, realizada mediante o sistema TS 2000 "TRESPA". (material) | 1.000 | 21.00 | 21.00 |
| mt12prt130 | m | Cinta adhesiva transparente, de dobre cara, para a unión entre placas do sistema para tabiquería interior TS 2000 "TRESPA". (material) | 0.600 | 4.99 | 2.99 |
| mt12prt140 | Ude | Cartucho de 600 cm³ de masilla a base de poliuretano para selado de xuntas de movemento. (material) | 0.017 | 6.81 | 0.12 |
| mt12prt141 | m | Fondo de xuntas cilíndrico, de espuma de polietileno, para selado de xuntas de movemento. (material) | 0.100 | 0.30 | 0.03 |
| op00fre010 |  | Fresadora. | 1.000 | 0.00 | 0.00 |
| op00ato010 |  | Atornillador. | 1.000 | 0.00 | 0.00 |
| mo048 | h | Oficial 1ª montador de prefabricados interiores. (man de obra) | 0.177 | 15.28 | 2.70 |
| mo091 | h | Axudante montador de prefabricados interiores. (man de obra) | 0.089 | 14.65 | 1.30 |
| % | % | Costes directos complementarios | 2 % | 76.67 | 1.53 |
|  |  | Custos directos |  |  | 78.20 |
