# Folla exterior en peche de fachada

- Propiedade do arquivo: CYPE INGENIEROS, S.A.
- Formato: FIEBDC-3/2002
- Divisa: EUR
- Custos indirectos: 3.00 %
- Gastos xerais: 13.00 %
- Beneficio industrial: 6.00 %
- IVE: 16.00 %

## F Fachadas

### FF Fábricas e extradorsos

#### FFX Folla exterior cara vista

**FFX025** m² Folla exterior en peche de fachada, de 15 cm de espesor de fábrica, de bloque CV de formigón, liso hidrófugo, cor gris, 40x20x15 cm, resistencia normalizada R10 (10 N/mm²), con xunta de 1 cm, reafundida, recibida con morteiro de cemento M-10, con cámara de aire ventilada (drenaxe non incluído neste prezo).
Execución de folla exterior de 15 cm de espesor en cerramento de fachada de fábrica, de bloque CV de formigón, liso hidrófugo, cor gris, 40x20x15 cm, resistencia normalizada R10 (10 N/mm²), con xunta de 1 cm, reafundida, recibida con morteiro de cemento M-10, con apoio mínimo das 2/3 partes do bloque sobre o forxado, ou sobre angulares de aceiro laminado galvanizado en quente fixados ós frentes de forxado se, por erros de execución, o bloque non apoia as súas 2/3 partes sobre o forxado. Ata p/p de aberturas de ventilación, 10 cm² por cada m de fachada (orificios, grellas ou chagas desprovistas de morteiro), para ventilación da cámara (drenaxe non incluído neste prezo), enxarxes, minguas, roturas, revestimento dos frentes de forxado con plaquetas de formigón, colocadas con morteiro de alta adherencia, encontro con pilares, formación de esquinas, petos de cuberta, formación de linteis mediante pezas dintel con armadura e macizado de formigón, xambas e mochetas, xuntas de dilatación, execución de encontros e puntos singulares e limpeza final dá fábrica executada.
Inclúe: Todas. Definición dos planos de fachada mediante plomos. Replanteo, planta a planta. Rectificación de irregularidades do forxado rematado. Colocación e aplomado de miras de referencia. Tendido de fíos entre miras. Colocación de plomos fixos nas aristas. Colocación das pezas por fiadas a nivel. Revestimento das frontes de forxado, muros e pilares. Realización de tódolos traballos necesarios para a resolución dos ocos. Realización de aberturas de ventilación. Repaso das xuntas e limpeza do paramento.
Criterio de medición de proxecto: Superficie medida segundo documentación gráfica de Proxecto, sen duplicar esquinas nin encontros, incluíndo o revestimento da fronte de forxado, deducindo os ocos de superficie maior de 2 m².
Criterio de medición de obra: Medirase a superficie realmente executada segundo especificacións do Proxecto, sen duplicar esquinas nin encontros, incluíndo o revestimento da fronte de forxado, deducindo os ocos de superficie maior de 2 m².

| Código | Ud | Descrición | Rendemento | Prezo | Importe |
|---|---|---|---|---|---|
| mt03bhe010ac | Ude | Bloque CV de formigón, liso hidrófugo, cor gris, 40x20x15 cm, resistencia normalizada R10 (10 N/mm²), incluso p/p de pezas especiais: zunchos e medios. Segundo UNE-EN 771-3. (material) | 12.600 | 0.77 | 9.70 |
| mt09mor010e | m³ | Morteiro de cemento CEM II/B-P 32,5 N tipo M-10, confecionado na obra con 380 kg/m³ de cemento e unha proporción en volume 1/4. (material) | 0.011 | 133.30 | 1.47 |
| mt08adt010 | kg | Aditivo hidrófugo para impermeabilización de morteiros o hormigones. (material) | 0.066 | 1.03 | 0.07 |
| mt07aco010c | kg | Aceiro en barras corrugadas, UNE-EN 10080 B 500 S, elaborado en taller e colocado en obra, diámetros varios. (material) | 2.500 | 1.00 | 2.50 |
| mt02bhg012a | Ude | Plaqueta de formigón gris, 20x17x4 cm, para revestir. (material) | 5.000 | 0.30 | 1.50 |
| mo019 | h | Oficial 1ª construcción en trabajos de albañilería. (man de obra) | 0.656 | 15.28 | 10.02 |
| mo105 | h | Peón ordinario construcción en trabajos de albañilería. (man de obra) | 0.348 | 13.97 | 4.86 |
| % | % | Costes directos complementarios | 3 % | 30.12 | 0.90 |
|  |  | Custos directos |  |  | 31.02 |
