# Folla exterior en peche de fachada

- Propiedade do arquivo: CYPE INGENIEROS, S.A.
- Formato: FIEBDC-3/2002
- Divisa: EUR
- Custos indirectos: 3.00 %
- Gastos xerais: 13.00 %
- Beneficio industrial: 6.00 %
- IVE: 16.00 %

## F Fachadas

### FF Fábricas e extradorsos

#### FFX Folla exterior cara vista

**FFX030** m² Folla exterior en peche de fachada, de 10 cm de espesor de fábrica, de bloque macizo de granito, con canto biselado, de 43x100x10 cm, para fachadas de bloque visto, con xunta de 1 cm, recibida con morteiro de cemento M-15.
Execución de folla exterior de 10 cm de espesor en cerramento de fachada de fábrica, de bloque macizo de granito, con canto biselado, de 43x100x10 cm, para fachadas de bloque visto, con xunta de 1 cm, recibida con morteiro de cemento M-15, con apoio mínimo das 2/3 partes do bloque sobre o forxado, ou sobre angulares de aceiro laminado galvanizado en quente fixados ós frentes de forxado se, por erros de execución, o bloque non apoia as súas 2/3 partes sobre o forxado. Incluso p/p de enjarjes, minguas, roturas, revestimento dos frentes de forxado con pezas especiais de granito, colocadas con morteiro de alta adherencia, encontro con pilares, formación de esquinas, petos de cuberta, formación de linteis mediante pezas de dintel especialmente seleccionadas e das dimensións axeitadas, con entregas próximas a 1/5 da luz, verteaugas, xambas e mochetas, xuntas de dilatación, execución de encontros e puntos senlleiras e limpeza final da fábrica executada.
Inclúe: Todas. Definición dos planos de fachada mediante plomos. Replanteo, planta a planta. Rectificación de irregularidades do forxado rematado. Colocación e aplomado de miras de referencia. Tendido de fíos entre miras. Colocación de plomos fixos nas aristas. Colocación das pezas por fiadas a nivel. Revestimento das frontes de forxado, muros e pilares. Realización de tódolos traballos necesarios para a resolución dos ocos. Repaso das xuntas e limpeza do paramento.
Criterio de medición de proxecto: Superficie medida segundo documentación gráfica de Proxecto, sen duplicar esquinas nin encontros, incluíndo o revestimento da fronte de forxado, deducindo todos os ocos.
Criterio de medición de obra: Medirase a superficie realmente executada segundo especificacións do Proxecto, sen duplicar esquinas nin encontros, incluíndo o revestimento da fronte de forxado, deducindo todos os ocos.

| Código | Ud | Descrición | Rendemento | Prezo | Importe |
|---|---|---|---|---|---|
| mt06sim025a | Ude | Bloque macizo de granito, con canto biselado, de 43x100x10 cm, para fachadas de bloque visto, incluso p/p de pezas especiais para formación de dinteis, xambas, verteaugas, frentes de forxado e encontros, segundo UNE-EN 771-6. (material) | 2.363 | 49.45 | 116.85 |
| mt09mor010f | m³ | Morteiro de cemento CEM II/B-P 32,5 N tipo M-15, confecionado na obra con 450 kg/m³ de cemento e unha proporción en volume 1/3. (material) | 0.003 | 149.30 | 0.45 |
| mt08adt010 | kg | Aditivo hidrófugo para impermeabilización de morteiros o hormigones. (material) | 0.018 | 1.03 | 0.02 |
| mo020 | h | Oficial 1ª colocador de piedra natural. (man de obra) | 1.007 | 15.28 | 15.39 |
| mo055 | h | Axudante colocador de piedra natural. (man de obra) | 0.503 | 14.65 | 7.37 |
| % | % | Costes directos complementarios | 3 % | 140.08 | 4.20 |
|  |  | Custos directos |  |  | 144.28 |
