# Folla exterior en peche de fachada

- Propiedade do arquivo: CYPE INGENIEROS, S.A.
- Formato: FIEBDC-3/2002
- Divisa: EUR
- Custos indirectos: 3.00 %
- Gastos xerais: 13.00 %
- Beneficio industrial: 6.00 %
- IVE: 16.00 %

## F Fachadas

### FF Fábricas e extradorsos

#### FFX Folla exterior cara vista

**FFX045** m² Folla exterior en peche de fachada, de 15 cm de espesor de fábrica, de ladrillo de formigón cara vista perforado liso, cor, 40x15x9 cm, con xunta de 1 cm, reafundida, recibida con morteiro de cemento M-10, con cámara de aire ventilada (drenaxe non incluído neste prezo).
Execución de folla exterior de 15 cm de espesor en cerramento de fachada de fábrica, de ladrillo de formigón cara vista perforado liso, cor, 40x15x9 cm, con xunta de 1 cm, reafundida, recibida con morteiro de cemento M-10, con apoio mínimo das 2/3 partes do ladrillo sobre o forxado, ou sobre angulares de aceiro laminado galvanizado en quente fixados ós frentes de forxado se, por erros de execución, o ladrillo non apoia as súas 2/3 partes sobre o forxado. Ata p/p de aberturas de ventilación, 10 cm² por cada m de fachada (orificios, grellas ou chagas desprovistas de morteiro), para ventilación da cámara (drenaxe non incluído neste prezo), enxarxes, minguas, roturas, revestimento dos frentes de forxado con ladrillos cortados, colocados con morteiro de alta adherencia, encontro con pilares, formación de esquinas, petos de cuberta, formación de linteis mediante ladrillos a sardiñel con fábrica armada, xambas e mochetas, xuntas de dilatación, execución de encontros e puntos singulares e limpeza final da fábrica executada.
Inclúe: Todas. Definición dos planos de fachada mediante plomos. Replanteo, planta a planta. Rectificación de irregularidades do forxado rematado. Colocación e aplomado de miras de referencia. Tendido de fíos entre miras. Colocación de plomos fixos nas aristas. Colocación das pezas por fiadas a nivel. Revestimento dos frentes de forxado, muros e pilares. Realización de tódolos traballos necesarios para a resolución dos ocos. Realización de aberturas de ventilación. Repaso das xuntas e limpeza do paramento.
Criterio de medición de proxecto: Superficie medida segundo documentación gráfica de Proxecto, sen duplicar esquinas nin encontros, incluíndo o revestimento da fronte de forxado, deducindo os ocos de superficie maior de 2 m², engadindo a cambio a superficie da parte interior do oco, correspondente ó desenvolvemento de xambas e linteis.
Criterio de medición de obra: Medirase a superficie realmente executada segundo especificacións do Proxecto, sen duplicar esquinas nin encontros, incluíndo o revestimento da fronte de forxado, deducindo os ocos de superficie maior de 2 m², engadindo a cambio a superficie da parte interior do oco, correspondente ó desenvolvemento de xambas e linteis.

| Código | Ud | Descrición | Rendemento | Prezo | Importe |
|---|---|---|---|---|---|
| mt05chl010h | Ude | Ladrillo de formigón cara vista perforado liso, cor, 40x15x9 cm. (material) | 26.250 | 0.84 | 22.05 |
| mt09mor010e | m³ | Morteiro de cemento CEM II/B-P 32,5 N tipo M-10, confecionado na obra con 380 kg/m³ de cemento e unha proporción en volume 1/4. (material) | 0.019 | 133.30 | 2.53 |
| mt08adt010 | kg | Aditivo hidrófugo para impermeabilización de morteiros o hormigones. (material) | 0.114 | 1.03 | 0.12 |
| mt07aco010c | kg | Aceiro en barras corrugadas, UNE-EN 10080 B 500 S, elaborado en taller e colocado en obra, diámetros varios. (material) | 1.000 | 1.00 | 1.00 |
| op00sie030 |  | Sierra de disco de diamante, para mesa de trabajo, de corte húmedo. | 1.000 | 0.00 | 0.00 |
| op00tal010 |  | Taladro. | 1.000 | 0.00 | 0.00 |
| mo019 | h | Oficial 1ª construcción en trabajos de albañilería. (man de obra) | 0.821 | 15.28 | 12.54 |
| mo105 | h | Peón ordinario construcción en trabajos de albañilería. (man de obra) | 0.430 | 13.97 | 6.01 |
| % | % | Costes directos complementarios | 3 % | 44.25 | 1.33 |
|  |  | Custos directos |  |  | 45.58 |
