# Lintel metálico de chapa de aceiro S275JR de 2,5 mm de espesor, de 140 mm de anchura, acabado lacado con pintura de poliéster para exteriores

- Propiedade do arquivo: CYPE INGENIEROS, S.A.
- Formato: FIEBDC-3/2002
- Divisa: EUR
- Custos indirectos: 3.00 %
- Gastos xerais: 13.00 %
- Beneficio industrial: 6.00 %
- IVE: 16.00 %

## F Fachadas

### FR Remates de exteriores

#### FRD Dinteis

**FRD030** m Lintel metálico de chapa de aceiro S275JR de 2,5 mm de espesor, de 140 mm de anchura, acabado lacado con pintura de poliéster para exteriores.
Subministración e montaxe de lintel metálico de chapa de aceiro S275JR de 2,5 mm de espesor, de 140 mm de anchura, acabado lacado con pintura de poliéster para exteriores. Ata p/p de tirantes de pletina e parafusería, colocación sobre as xambas do oco e reparación en obra de cantos roces e/ou desperfectos orixínense en el perfil, por razóns de transporte, manipulación ou montaxe, co mesmo grao de preparación de superficie e acabado.
Inclúe: Todas. Replanteo do nivel de apoio dos elementos. Limpeza e preparación do plano de apoio do sistema. Colocación e fixación provisional do lintel. Aplomado e nivelación. Ejecución das unións. Reparación de defectos superficiais.
Criterio de medición de proxecto: Lonxitue medida a eixos, segundo documentación gráfica de Proxecto.
Criterio de medición de obra: Medirase, a eixos, a lonxitude realmente executada segundo especificacións do Proxecto.

| Código | Ud | Descrición | Rendemento | Prezo | Importe |
|---|---|---|---|---|---|
| mt20dah010a | m | Lintel metálico de chapa de aceiro S275JR de 2,5 mm de espesor, de 140 mm de anchura, acabado lacado con pintura de poliéster para exteriores. Ata p/p de tirantes de pletina e parafusería. (material) | 1.000 | 16.62 | 16.62 |
| op00ciz010 |  | Cizalla. | 1.000 | 0.00 | 0.00 |
| mo018 | h | Oficial 1ª construcción. (man de obra) | 0.148 | 15.28 | 2.26 |
| mo104 | h | Peón ordinario construcción. (man de obra) | 0.148 | 13.97 | 2.07 |
| % | % | Costes directos complementarios | 2 % | 20.95 | 0.42 |
|  |  | Custos directos |  |  | 21.37 |
