# Vidro laminar de seguridade 3+3 mm, butiral de polivinilo incoloro

- Propiedade do arquivo: CYPE INGENIEROS, S.A.
- Formato: FIEBDC-3/2002
- Divisa: EUR
- Custos indirectos: 3.00 %
- Gastos xerais: 13.00 %
- Beneficio industrial: 6.00 %
- IVE: 16.00 %

## F Fachadas

### FV Vidros

#### FVS Especiais: seguridade

**FVS010** m² Vidro laminar de seguridade 3+3 mm, butiral de polivinilo incoloro.
Acristalamento con vidro de seguridade 3+3 mm composto por dous vidros de 3 mm de espesura unidas mediante unha lámina de butiral de polivinilo incoloro fixado sobre carpintería con acuñado mediante calzos de apoio perimetrais e laterais, selado en frío con silicona sintética incolora (non acrílica), compatible co material soporte. Incluso cortes do vidro, colocación de bordóns e sinalización das follas.
Inclúe: Todas. Colocación, calzado, montaxe e axuste na carpintería. Selado final de estanqueidade. Sinalización das follas.
Criterio de medición de proxecto: Superficie de carpintería a acristalar, segundo documentación gráfica de Proxecto, incluíndo en cada folla vidrieira as dimensións do bastidor.
Criterio de medición de obra: Medirase a superficie realmente executada segundo especificacións do Proxecto, sumando, para cada unha das pezas, a superficie resultante de redondear por exceso cada unha das súas arestas a múltiplos de 30 mm.

| Código | Ud | Descrición | Rendemento | Prezo | Importe |
|---|---|---|---|---|---|
| mt21ves010a | m² | Vidro laminar de seguridade composto por dúas lúas de 3 mm de espesor unidas mediante unha lámina de butiral de polivinilo incoloro, segundo UNE-EN ISO 12543-2 e UNE-EN 14449. (material) | 1.006 | 22.17 | 22.30 |
| mt21vva015 | Ude | Cartucho de silicona sintética incolora de 310 ml (rendemento aproximado de 12 m por cartucho). (material) | 0.290 | 2.42 | 0.70 |
| mt21vva021 | Ude | Material auxiliar para a colocación de vidros. (material) | 1.000 | 1.26 | 1.26 |
| mo050 | h | Oficial 1ª cristaleiro. (man de obra) | 0.343 | 15.17 | 5.20 |
| mo101 | h | Axudante cristaleiro. (man de obra) | 0.343 | 14.85 | 5.09 |
| % | % | Costes directos complementarios | 2 % | 34.55 | 0.69 |
|  |  | Custos directos |  |  | 35.24 |
