# Soporte en L, de parede ou teito, de 35 mm de diámetro

- Propiedade do arquivo: CYPE INGENIEROS, S.A.
- Formato: FIEBDC-3/2002
- Divisa: EUR
- Custos indirectos: 3.00 %
- Gastos xerais: 13.00 %
- Beneficio industrial: 6.00 %
- IVE: 16.00 %

## I Instalacións

### IA Audiovisuais

#### IAA Rede de cables coaxiais

**IAA033** Ude Soporte en L, de parede ou teito, de 35 mm de diámetro.
Subministración e instalación de soporte en L, de parede ou teito, de 35 mm de diámetro, con base de fixación. Ata ancoraxes e cantos accesorios sexan necesarios para a súa correcta instalación. Totalmente montado, conexionado e probado.
Inclúe: Todas. Replanteo do emprazamento. Colocación do soporte.
Criterio de medición de proxecto: Número de unidades previstas, segundo documentación gráfica de Proxecto.
Criterio de medición de obra: Medirase o número de unidades realmente executadas segundo especificacións do Proxecto.

| Código | Ud | Descrición | Rendemento | Prezo | Importe |
|---|---|---|---|---|---|
| mt40apf032a | Ude | Soporte en L, de parede ou teito, de 35 mm de diámetro, con base de fixación. (material) | 1.000 | 9.99 | 9.99 |
| mo000 | h | Oficial 1ª instalador de telecomunicacións. (man de obra) | 0.489 | 15.78 | 7.72 |
| mo052 | h | Axudante instalador de telecomunicacións. (man de obra) | 0.489 | 14.62 | 7.15 |
| % | % | Costes directos complementarios | 2 % | 24.86 | 0.50 |
|  |  | Custos directos |  |  | 25.36 |
