# Antena exterior FM, circular, para captación de sinais de radiodifusión sonora analóxica procedentes de emisións terrenais, de 1 dB de gañancia

- Propiedade do arquivo: CYPE INGENIEROS, S.A.
- Formato: FIEBDC-3/2002
- Divisa: EUR
- Custos indirectos: 3.00 %
- Gastos xerais: 13.00 %
- Beneficio industrial: 6.00 %
- IVE: 16.00 %

## I Instalacións

### IA Audiovisuais

#### IAA Rede de cables coaxiais

**IAA034** Ude Antena exterior FM, circular, para captación de sinais de radiodifusión sonora analóxica procedentes de emisións terrenais, de 1 dB de gañancia.
Subministración e instalación de antena exterior FM, circular, para captación de sinais de radiodifusión sonora analóxica procedentes de emisións terrenais, de 1 dB de gañancia e 500 mm de lonxitude. Ata as ancoraxes e cantos accesorios sexan necesarios para a súa correcta instalación. Totalmente montada, conectada e probada.
Inclúe: Todas. Replanteo. Colocación da antena. Conexionado.
Criterio de medición de proxecto: Número de unidades previstas, segundo documentación gráfica de Proxecto.
Criterio de medición de obra: Medirase o número de unidades realmente executadas segundo especificacións do Proxecto.

| Código | Ud | Descrición | Rendemento | Prezo | Importe |
|---|---|---|---|---|---|
| mt40ecf010a | Ude | Antena exterior FM, circular, para captación de sinais de radiodifusión sonora analóxica procedentes de emisións terrenais, de 1 dB de gañancia e 500 mm de lonxitude. (material) | 1.000 | 17.63 | 17.63 |
| mo000 | h | Oficial 1ª instalador de telecomunicacións. (man de obra) | 0.489 | 15.78 | 7.72 |
| mo052 | h | Axudante instalador de telecomunicacións. (man de obra) | 0.489 | 14.62 | 7.15 |
| % | % | Costes directos complementarios | 2 % | 32.50 | 0.65 |
|  |  | Custos directos |  |  | 33.15 |
