# Antena parabólica Off-Set fixa formada por reflector parabólico, de aceiro electrozincado, de 60 cm de diámetro, con conversor LNB universal

- Propiedade do arquivo: CYPE INGENIEROS, S.A.
- Formato: FIEBDC-3/2002
- Divisa: EUR
- Custos indirectos: 3.00 %
- Gastos xerais: 13.00 %
- Beneficio industrial: 6.00 %
- IVE: 16.00 %

## I Instalacións

### IA Audiovisuais

#### IAA Rede de cables coaxiais

**IAA036** Ude Antena parabólica Off-Set fixa formada por reflector parabólico, de aceiro electrozincado, de 60 cm de diámetro, con conversor LNB universal.
Subministración e instalación de antena parabólica Off-Set fixa formada por reflector parabólico, de aceiro electrozincado, acabado con pintura poliéster cor branca, de 60 cm de diámetro, ancho de banda de 10,7 a 12,75 GHz, con conversor LNB universal, de 50 dB de gañancia. Ata as ancoraxes e cantos accesorios sexan necesarios para a súa correcta instalación. Totalmente montada, conectada e probada.
Inclúe: Todas. Replanteo. Colocación da antena. Conexionado.
Criterio de medición de proxecto: Número de unidades previstas, segundo documentación gráfica de Proxecto.
Criterio de medición de obra: Medirase o número de unidades realmente executadas segundo especificacións do Proxecto.

| Código | Ud | Descrición | Rendemento | Prezo | Importe |
|---|---|---|---|---|---|
| mt40apf020a | Ude | Reflector parabólico, de aceiro electrozincado, acabado con pintura poliéster cor branca, de 60 cm de diámetro, ancho de banda de 10,7 a 12,75 GHz. (material) | 1.000 | 21.34 | 21.34 |
| mt40apf025a | Ude | Conversor LNB universal, de 50 dB de gañancia. (material) | 1.000 | 10.67 | 10.67 |
| mo000 | h | Oficial 1ª instalador de telecomunicacións. (man de obra) | 0.684 | 15.78 | 10.79 |
| mo052 | h | Axudante instalador de telecomunicacións. (man de obra) | 0.684 | 14.62 | 10.00 |
| % | % | Costes directos complementarios | 2 % | 52.80 | 1.06 |
|  |  | Custos directos |  |  | 53.86 |
