# Cable coaxial RG-6, de 75 Ohm, con condutor central de cobre de 1,15 mm de diámetro e cuberta exterior de PVC de 6,9 mm de diámetro

- Propiedade do arquivo: CYPE INGENIEROS, S.A.
- Formato: FIEBDC-3/2002
- Divisa: EUR
- Custos indirectos: 3.00 %
- Gastos xerais: 13.00 %
- Beneficio industrial: 6.00 %
- IVE: 16.00 %

## I Instalacións

### IA Audiovisuais

#### IAA Rede de cables coaxiais

**IAA100** m Cable coaxial RG-6, de 75 Ohm, con condutor central de cobre de 1,15 mm de diámetro e cuberta exterior de PVC de 6,9 mm de diámetro.
Subministración e instalación de cable coaxial RG-6, de 75 Ohm de impedancia característica media, con condutor central de cobre de 1,15 mm de diámetro, dieléctrico de polietileno celular, pantalla de cinta de aluminio/polipropileno/aluminio, malla de fíos trenzados de cobre e cuberta exterior de PVC de 6,9 mm de diámetro de cor branca. Ata p/p de accesorios e elementos de suxeición. Totalmente montado, conectado e probado.
Inclúe: Tendido de cables. Conexionado.
Criterio de medición de proxecto: Lonxitude medida segundo documentación gráfica de Proxecto.
Criterio de medición de obra: Medirase a lonxitude realmente executada segundo especificacións do Proxecto.

| Código | Ud | Descrición | Rendemento | Prezo | Importe |
|---|---|---|---|---|---|
| mt40cfr010aa | m | Cable coaxial RG-6, de 75 Ohm de impedancia característica media, con condutor central de cobre de 1,15 mm de diámetro, dieléctrico de polietileno celular, pantalla de cinta de aluminio/polipropileno/aluminio, malla de fíos trenzados de cobre e cuberta exterior de PVC de 6,9 mm de diámetro de cor branca. (material) | 1.000 | 0.77 | 0.77 |
| mo000 | h | Oficial 1ª instalador de telecomunicacións. (man de obra) | 0.015 | 15.78 | 0.24 |
| mo052 | h | Axudante instalador de telecomunicacións. (man de obra) | 0.015 | 14.62 | 0.22 |
| % | % | Costes directos complementarios | 2 % | 1.23 | 0.02 |
|  |  | Custos directos |  |  | 1.25 |
