# Distribuidor de 5-2400 MHz de 2 saídas

- Propiedade do arquivo: CYPE INGENIEROS, S.A.
- Formato: FIEBDC-3/2002
- Divisa: EUR
- Custos indirectos: 3.00 %
- Gastos xerais: 13.00 %
- Beneficio industrial: 6.00 %
- IVE: 16.00 %

## I Instalacións

### IA Audiovisuais

#### IAA Rede de cables coaxiais

**IAA115** Ude Distribuidor de 5-2400 MHz de 2 saídas.
Subministración e instalación de distribuidor de 5-2400 MHz de 2 saídas, de 4 dB de perdas de inserción a 850 MHz e 5 dB de perdas de inserción a 2150 MHz. Totalmente montado, conexionado e probado.
Inclúe: Colocación do distribuidor. Conexionado.
Criterio de medición de proxecto: Número de unidades previstas, segundo documentación gráfica de Proxecto.
Criterio de medición de obra: Medirase o número de unidades realmente executadas segundo especificacións do Proxecto.

| Código | Ud | Descrición | Rendemento | Prezo | Importe |
|---|---|---|---|---|---|
| mt40irf023a | Ude | Distribuidor de 5-2400 MHz de 2 saídas, de 4 dB de perdas de inserción a 850 MHz e 5 dB de perdas de inserción a 2150 MHz, con conectores tipo "F". (material) | 1.000 | 3.76 | 3.76 |
| mo000 | h | Oficial 1ª instalador de telecomunicacións. (man de obra) | 0.098 | 15.78 | 1.55 |
| mo052 | h | Axudante instalador de telecomunicacións. (man de obra) | 0.098 | 14.62 | 1.43 |
| % | % | Costes directos complementarios | 2 % | 6.74 | 0.13 |
|  |  | Custos directos |  |  | 6.87 |
