# Cable de 25 pares (25x2x0,50 mm), categoría 3, con vaina exterior de PVC de 10,7 mm de diámetro

- Propiedade do arquivo: CYPE INGENIEROS, S.A.
- Formato: FIEBDC-3/2002
- Divisa: EUR
- Custos indirectos: 3.00 %
- Gastos xerais: 13.00 %
- Beneficio industrial: 6.00 %
- IVE: 16.00 %

## I Instalacións

### IA Audiovisuais

#### IAF Rede de cables de pares de cobre

**IAF070** m Cable de 25 pares (25x2x0,50 mm), categoría 3, con vaina exterior de PVC de 10,7 mm de diámetro.
Subministración e instalación de cable de 25 pares (25x2x0,50 mm), categoría 3, con condutor unifilar de cobre, illamento de polietileno, pantalla de cinta de aluminio con fío de drenaxe e vaina exterior de PVC non propagador da chama de 10,7 mm de diámetro de cor gris. Ata p/p de accesorios e elementos de suxeición. Totalmente montado, conectado e probado.
Inclúe: Tendido de cables. Conexionado.
Criterio de medición de proxecto: Lonxitude medida segundo documentación gráfica de Proxecto.
Criterio de medición de obra: Medirase a lonxitude realmente executada segundo especificacións do Proxecto.

| Código | Ud | Descrición | Rendemento | Prezo | Importe |
|---|---|---|---|---|---|
| mt40mto120a | m | Cable de 25 pares (25x2x0,50 mm), categoría 3, con condutor unifilar de cobre, illamento de polietileno, pantalla de cinta de aluminio con fío de drenaxe e vaina exterior de PVC non propagador da chama de 10,7 mm de diámetro de cor gris. (material) | 1.000 | 6.12 | 6.12 |
| mt40www040 | Ude | Material auxiliar para instalacións audiovisuais. (material) | 0.050 | 1.20 | 0.06 |
| mo000 | h | Oficial 1ª instalador de telecomunicacións. (man de obra) | 0.049 | 15.78 | 0.77 |
| mo052 | h | Axudante instalador de telecomunicacións. (man de obra) | 0.049 | 14.62 | 0.72 |
| % | % | Costes directos complementarios | 2 % | 7.67 | 0.15 |
|  |  | Custos directos |  |  | 7.82 |
