# Roseta de terminación de rede de dispersión formada por conector femia tipo RJ45 de 8 contactos, categoría 6 e caixa de superficie

- Propiedade do arquivo: CYPE INGENIEROS, S.A.
- Formato: FIEBDC-3/2002
- Divisa: EUR
- Custos indirectos: 3.00 %
- Gastos xerais: 13.00 %
- Beneficio industrial: 6.00 %
- IVE: 16.00 %

## I Instalacións

### IA Audiovisuais

#### IAF Rede de cables de pares de cobre

**IAF075** Ude Roseta de terminación de rede de dispersión formada por conector femia tipo RJ45 de 8 contactos, categoría 6 e caixa de superficie.
Subministración e instalación de roseta de terminación de rede de dispersión formada por conector femia tipo RJ45 de 8 contactos, categoría 6 e caixa de superficie, de 47x64,5x25,2 mm, cor branca. Totalmente montada, conexionada e probada.
Inclúe: Colocación da roseta. Conexionado.
Criterio de medición de proxecto: Número de unidades previstas, segundo documentación gráfica de Proxecto.
Criterio de medición de obra: Medirase o número de unidades realmente executadas segundo especificacións do Proxecto.

| Código | Ud | Descrición | Rendemento | Prezo | Importe |
|---|---|---|---|---|---|
| mt40mta050a | Ude | Roseta simple formada por conector femia tipo RJ45 de 8 contactos, categoría 6 e caixa de superficie, de 47x64,5x25,2 mm, cor branca. (material) | 1.000 | 10.73 | 10.73 |
| mo000 | h | Oficial 1ª instalador de telecomunicacións. (man de obra) | 0.176 | 15.78 | 2.78 |
| % | % | Costes directos complementarios | 2 % | 13.51 | 0.27 |
|  |  | Custos directos |  |  | 13.78 |
