# Multiplexor pasivo de 1 entrada e 6 saídas

- Propiedade do arquivo: CYPE INGENIEROS, S.A.
- Formato: FIEBDC-3/2002
- Divisa: EUR
- Custos indirectos: 3.00 %
- Gastos xerais: 13.00 %
- Beneficio industrial: 6.00 %
- IVE: 16.00 %

## I Instalacións

### IA Audiovisuais

#### IAF Rede de cables de pares de cobre

**IAF085** Ude Multiplexor pasivo de 1 entrada e 6 saídas, con conectores femia tipo RJ45 de 8 contactos, categoría 6 e latiguillo de conexión de 0,5 m de lonxitude con vaina exterior de PVC LSFH ceibe de halóxenos, con baixa emisión de fumes e gases corrosivos.
Subministración e instalación de multiplexor pasivo de 1 entrada e 6 saídas, con conectores femia tipo RJ45 de 8 contactos, categoría 6, cor branca e latiguillo de conexión de 0,5 m de lonxitude formado por cable ríxido U/UTP non propagador da chama de 4 pares de cobre, categoría 6, con vaina exterior de PVC LSFH ceibe de halóxenos, con baixa emisión de fumes e gases corrosivos e conector macho tipo RJ45 de 8 contactos, categoría 6, en ambolos extremos. Totalmente montado, conexionado e probado.
Inclúe: Colocación do multiplexor. Conexionado do latiguillo.
Criterio de medición de proxecto: Número de unidades previstas, segundo documentación gráfica de Proxecto.
Criterio de medición de obra: Medirase o número de unidades realmente executadas segundo especificacións do Proxecto.

| Código | Ud | Descrición | Rendemento | Prezo | Importe |
|---|---|---|---|---|---|
| mt40mta060a | Ude | Multiplexor pasivo de 1 entrada e 6 saídas, con conectores femia tipo RJ45 de 8 contactos, categoría 6, cor branca. (material) | 1.000 | 19.19 | 19.19 |
| mt40mta070b | Ude | Latiguillo de conexión de 0,5 m de lonxitude formado por cable ríxido U/UTP non propagador da chama de 4 pares de cobre, categoría 6, con condutor unifilar de cobre, illamento de polietileno e vaina exterior de PVC LSFH ceibe de halóxenos, con baixa emisión de fumes e gases corrosivos e conector macho tipo RJ45 de 8 contactos, categoría 6, en ambolos extremos, segundo EN 50288-6-1. (material) | 1.000 | 6.23 | 6.23 |
| mo000 | h | Oficial 1ª instalador de telecomunicacións. (man de obra) | 0.147 | 15.78 | 2.32 |
| % | % | Costes directos complementarios | 2 % | 27.74 | 0.55 |
|  |  | Custos directos |  |  | 28.29 |
