# Central de fío musical mono con 2 reguladores de son analóxicos de 1 canle musical mono, 2 altofalantes de 2", 2 W e 8 Ohm, e adaptadores

- Propiedade do arquivo: CYPE INGENIEROS, S.A.
- Formato: FIEBDC-3/2002
- Divisa: EUR
- Custos indirectos: 3.00 %
- Gastos xerais: 13.00 %
- Beneficio industrial: 6.00 %
- IVE: 16.00 %

## I Instalacións

### IA Audiovisuais

#### IAM Megafonía (fío musical)

**IAM010** Ude Central de fío musical mono con 2 reguladores de son analóxicos de 1 canle musical mono, 2 altofalantes de 2", 2 W e 8 Ohm, e adaptadores.
Subministración e instalación de central de fío musical composta de: central de son mono adaptable a calquera fonte musical (sen incluír); 2 reguladores de son analóxicos de 1 canle musical mono que permiten regular o volume de cada estancia, 2 altofalantes de 2", 2 W e 8 Ohm para instalación en falso teito; adaptadores para incorporar os mecanismos. Ata p/p de rede de distribución interior en vivenda formada por canalización e cableado para a condución das sinais con tubo flexible de PVC corrugado e cable flexible trenzado de 3x1,5 mm², caixas de encaixar, caixas de derivación e accesorios. Totalmente montada, conectada e posta en marcha pola empresa instaladora para a comprobación do seu correcto funcionamento.
Inclúe: Replanteo do emprazamento. Replanteo e trazado de conductos. Colocación e fixación de conductos e caixas. Conexionado de tubos e accesorios. Tendido de cables. Colocación de altofalantes. Colocación de mecanismos. Posta en marcha.
Criterio de medición de proxecto: Número de unidades previstas, segundo documentación gráfica de Proxecto.
Criterio de medición de obra: Medirase o número de unidades realmente executadas segundo especificacións do Proxecto.

| Código | Ud | Descrición | Rendemento | Prezo | Importe |
|---|---|---|---|---|---|
| mt40mhm010a | Ude | Central de son de 1 canal mono, con regulación manual de nivel de saída de audio. Protección electrónica da alimentación. Telecontrol, conmutador para conectar manual/automático. (material) | 1.000 | 138.13 | 138.13 |
| mt40mhm011 | Ude | Caixa de empotrar, de material termoplástico, para a central de son. (material) | 1.000 | 3.99 | 3.99 |
| mt40mhm020a | Ude | Regulador de son analóxico de 1 canle musical mono con caixa de empotrar. (material) | 2.000 | 53.27 | 106.54 |
| mt40mhm040a | Ude | Altofalante de 2", 2 W/8 Ohm, para colocación en falso teito. (material) | 2.000 | 19.29 | 38.58 |
| mt40mhm041a | Ude | Caixa de empotrar para altofalante de 2", 2 W/8 Ohm, ata garras de enganche ó teito. (material) | 2.000 | 1.94 | 3.88 |
| mt40mhm050 | Ude | Adaptador, para incorporar elementos de son. (material) | 2.000 | 1.95 | 3.90 |
| mt40mhm100 | m | Cable flexible trenzado de 3x1,5 mm². (material) | 40.000 | 0.52 | 20.80 |
| mt40mhm102 | m | Liña de alimentación de 2x0,75 mm². (material) | 30.000 | 0.41 | 12.30 |
| mt35aia010b | m | Tubo curvable de PVC, corrugado, de cor negra, de 20 mm de diámetro nominal, para canalización empotrada en obra de fábrica (paredes e teitos). Resistencia á compresión 320 N, resistencia ó impacto 1 xulio, temperatura de traballo -5°C ata 60°C, con grao de protección IP 545 segundo UNE 20324, non propagador da chama. Segundo UNE-EN 61386-1 e UNE-EN 61386-22. (material) | 40.000 | 0.29 | 11.60 |
| mt40mhm101 | Ude | Caixa de distribución universal con tapa de rexistro. (material) | 2.000 | 1.17 | 2.34 |
| mt40www020 | Ude | Material auxiliar para instalacións de fío musical. (material) | 2.000 | 1.25 | 2.50 |
| mo001 | h | Oficial 1ª electricista. (man de obra) | 3.715 | 15.78 | 58.62 |
| mo093 | h | Axudante electricista. (man de obra) | 3.715 | 14.62 | 54.31 |
| % | % | Costes directos complementarios | 2 % | 457.49 | 9.15 |
|  |  | Custos directos |  |  | 466.64 |
