# Punto de interconexión de cables de fibra óptica, para 6 fibras ópticas, formado por caixa mural, coma rexistro principal de cables de fibra óptica e 1 módulo óptico de 12 conectores

- Propiedade do arquivo: CYPE INGENIEROS, S.A.
- Formato: FIEBDC-3/2002
- Divisa: EUR
- Custos indirectos: 3.00 %
- Gastos xerais: 13.00 %
- Beneficio industrial: 6.00 %
- IVE: 16.00 %

## I Instalacións

### IA Audiovisuais

#### IAO Rede de cables de fibra óptica

**IAO012** Ude Punto de interconexión de cables de fibra óptica, para 6 fibras ópticas, formado por caixa mural, coma rexistro principal de cables de fibra óptica e 1 módulo óptico de 12 conectores.
Subministración e instalación de punto de interconexión de cables de fibra óptica, para 6 fibras ópticas, formado por caixa mural de aceiro galvanizado, coma rexistro principal de cables de fibra óptica e 1 módulo óptico de 12 conectores tipo SC simple, de aceiro galvanizado. Incluso peche con chave, accesorios necesarios para a súa correcta instalación, pezas especiais e fixacións. Totalmente montado, conexionado e probado.
Inclúe: Colocación do armario mural. Colocación dos módulos ópticos. Conexionado de cables.
Criterio de medición de proxecto: Número de unidades previstas, segundo documentación gráfica de Proxecto.
Criterio de medición de obra: Medirase o número de unidades realmente executadas segundo especificacións do Proxecto.

| Código | Ud | Descrición | Rendemento | Prezo | Importe |
|---|---|---|---|---|---|
| mt40foa030J | Ude | Caixa mural para fibra óptica con capacidade para 2 módulos ópticos de aceiro galvanizado, de 320x300x60 mm. Ata peche con chave, accesorios e fixacións. (material) | 1.000 | 134.29 | 134.29 |
| mt40fod010 | Ude | Módulo óptico de 12 conectores tipo SC/APC simple, de aceiro galvanizado, de 200x120x20 mm. (material) | 1.000 | 139.29 | 139.29 |
| mo000 | h | Oficial 1ª instalador de telecomunicacións. (man de obra) | 0.684 | 15.78 | 10.79 |
| mo052 | h | Axudante instalador de telecomunicacións. (man de obra) | 0.684 | 14.62 | 10.00 |
| % | % | Costes directos complementarios | 2 % | 294.37 | 5.89 |
|  |  | Custos directos |  |  | 300.26 |
