# Punto de distribución de fibra óptica formado por caixa de segregación para fibra óptica, de aceiro galvanizado

- Propiedade do arquivo: CYPE INGENIEROS, S.A.
- Formato: FIEBDC-3/2002
- Divisa: EUR
- Custos indirectos: 3.00 %
- Gastos xerais: 13.00 %
- Beneficio industrial: 6.00 %
- IVE: 16.00 %

## I Instalacións

### IA Audiovisuais

#### IAO Rede de cables de fibra óptica

**IAO030** Ude Punto de distribución de fibra óptica formado por caixa de segregación para fibra óptica, de aceiro galvanizado.
Subministración e instalación de punto de distribución de fibra óptica formado por caixa de segregación para fibra óptica, de aceiro galvanizado, de 80x80x30 mm, con capacidade para fusionar 8 cables. Ata p/p de accesorios e elementos de suxeición. Totalmente montado, conectado e probado.
Inclúe: Replanteo da caixa. Colocación e fixación da caixa. Conexionado.
Criterio de medición de proxecto: Número de unidades previstas, segundo documentación gráfica de Proxecto.
Criterio de medición de obra: Medirase o número de unidades realmente executadas segundo especificacións do Proxecto.

| Código | Ud | Descrición | Rendemento | Prezo | Importe |
|---|---|---|---|---|---|
| mt40foa040 | Ude | Caixa de segregación para fibra óptica, de aceiro galvanizado, de 80x80x30 mm, con capacidade para fusionar 8 cables. Ata elementos para o guiado das fibras, peche con chave, accesorios e fixacións. (material) | 1.000 | 50.52 | 50.52 |
| mo000 | h | Oficial 1ª instalador de telecomunicacións. (man de obra) | 0.244 | 15.78 | 3.85 |
| mo052 | h | Axudante instalador de telecomunicacións. (man de obra) | 0.244 | 14.62 | 3.57 |
| % | % | Costes directos complementarios | 2 % | 57.94 | 1.16 |
|  |  | Custos directos |  |  | 59.10 |
