# Roseta para fibra óptica formada por conector tipo SC dobre e caixa de superficie

- Propiedade do arquivo: CYPE INGENIEROS, S.A.
- Formato: FIEBDC-3/2002
- Divisa: EUR
- Custos indirectos: 3.00 %
- Gastos xerais: 13.00 %
- Beneficio industrial: 6.00 %
- IVE: 16.00 %

## I Instalacións

### IA Audiovisuais

#### IAO Rede de cables de fibra óptica

**IAO035** Ude Roseta para fibra óptica formada por conector tipo SC dobre e caixa de superficie.
Submnistración e instalación de roseta para fibra óptica formada por conector tipo SC dobre e caixa de superficie. Totalmente montada, conexionada e probada.
Inclúe: Colocación da roseta. Conexionado.
Criterio de medición de proxecto: Número de unidades previstas, segundo documentación gráfica de Proxecto.
Criterio de medición de obra: Medirase o número de unidades realmente executadas segundo especificacións do Proxecto.

| Código | Ud | Descrición | Rendemento | Prezo | Importe |
|---|---|---|---|---|---|
| mt40fod035a | Ude | Roseta para fibra óptica formada por conector tipo SC dobre e caixa de superficie. (material) | 1.000 | 25.16 | 25.16 |
| mo000 | h | Oficial 1ª instalador de telecomunicacións. (man de obra) | 0.244 | 15.78 | 3.85 |
| % | % | Costes directos complementarios | 2 % | 29.01 | 0.58 |
|  |  | Custos directos |  |  | 29.59 |
