# Videoporteiro para 10 vivendas

- Propiedade do arquivo: CYPE INGENIEROS, S.A.
- Formato: FIEBDC-3/2002
- Divisa: EUR
- Custos indirectos: 3.00 %
- Gastos xerais: 13.00 %
- Beneficio industrial: 6.00 %
- IVE: 16.00 %

## I Instalacións

### IA Audiovisuais

#### IAV Interfonía e vídeo

**IAV011** Ude Videoporteiro para 10 vivendas.
Instalación de videoporteiro para 10 vivendas composto de: placa exterior da rúa con 10 pulsadores e telecámara B/N, distribuidores de vídeo, alimentador, abreportas e monitores con base de conexión. Ata cableado e caixas. Totalmente montado, conexionado e posto en marcha pola empresa instaladora para a comprobación do seu correcto funcionamento.
Inclúe: Instalación de tubos, caixas de derivación e conductores de sinal e eléctricos. Colocación dos distribuidores. Colocación de monitores e teléfonos interiores. Colocación da placa exterior. Colocación do abreportas. Colocación do alimentador. Posta en marcha.
Criterio de medición de proxecto: Número de unidades previstas, segundo documentación gráfica de Proxecto.
Criterio de medición de obra: Medirase o número de unidades realmente executadas segundo especificacións do Proxecto.

| Código | Ud | Descrición | Rendemento | Prezo | Importe |
|---|---|---|---|---|---|
| mt35aia010b | m | Tubo curvable de PVC, corrugado, de cor negra, de 20 mm de diámetro nominal, para canalización empotrada en obra de fábrica (paredes e teitos). Resistencia á compresión 320 N, resistencia ó impacto 1 xulio, temperatura de traballo -5°C ata 60°C, con grao de protección IP 545 segundo UNE 20324, non propagador da chama. Segundo UNE-EN 61386-1 e UNE-EN 61386-22. (material) | 50.000 | 0.29 | 14.50 |
| mt40vpa011 | m | Mangueira de videoporteiro para kits de vídeo dixital, composta por 3 fíos de 1 mm² e cable coaxial de 75 Ohm. (material) | 50.000 | 1.90 | 95.00 |
| mt40vpa021 | Ude | Distribuidor de vídeo de 2 saídas (material) | 5.000 | 33.95 | 169.75 |
| mt40vpo110g | Ude | Kit de videoporteiro para instalación de 3 fíos + coaxial, composto por placa de rúa con 10 pulsadores de chamada e telecámara B/N, caixa, módulos de extensión de chamadas e alimentador. (material) | 1.000 | 780.85 | 780.85 |
| mt40vpm120a | Ude | Monitor B/N para instalacións de videoporteiro dixital, con conector. (material) | 10.000 | 252.20 | 2522.00 |
| mt40vpa051 | Ude | Abreportas eléctrico. (material) | 1.000 | 19.11 | 19.11 |
| mt40vpa031a | Ude | Alimentador 18 Vdc/1,5 A. (material) | 1.000 | 82.45 | 82.45 |
| mt40www040 | Ude | Material auxiliar para instalacións audiovisuais. (material) | 3.000 | 1.20 | 3.60 |
| mo001 | h | Oficial 1ª electricista. (man de obra) | 26.297 | 15.78 | 414.97 |
| mo093 | h | Axudante electricista. (man de obra) | 26.297 | 14.62 | 384.46 |
| % | % | Costes directos complementarios | 2 % | 4486.69 | 89.73 |
|  |  | Custos directos |  |  | 4576.42 |
