# Placa exterior de acceso adicional de porteiro electrónico convencional Stadio Plus "GOLMAR" para 10 vivendas

- Propiedade do arquivo: CYPE INGENIEROS, S.A.
- Formato: FIEBDC-3/2002
- Divisa: EUR
- Custos indirectos: 3.00 %
- Gastos xerais: 13.00 %
- Beneficio industrial: 6.00 %
- IVE: 16.00 %

## I Instalacións

### IA Audiovisuais

#### IAV Interfonía e vídeo

**IAV022** Ude Placa exterior de acceso adicional de porteiro electrónico convencional Stadio Plus "GOLMAR" para 10 vivendas.
Instalación de placa exterior de acceso adicional de porteiro electrónico convencional Stadio Plus "GOLMAR" para 10 vivendas composto de: placa exterior da rúa convencional con 10 pulsadores de chamada, peche superior e inferior, alimentador e abreportas. Ata viseira, cableado e caixas. Totalmente montada, conexionada e puesta en marcha pola empresa instaladora para a comprobación do seu correcto funcionamento.
Inclúe: Instalación de tubos, caixas de derivación e conductores de sinal e eléctricos. Colocación da viseira. Colocación da placa exterior. Colocación do abreportas. Colocación do alimentador. Posta en marcha.
Criterio de medición de proxecto: Número de unidades previstas, segundo documentación gráfica de Proxecto.
Criterio de medición de obra: Medirase o número de unidades realmente executadas segundo especificacións do Proxecto.

| Código | Ud | Descrición | Rendemento | Prezo | Importe |
|---|---|---|---|---|---|
| mt35aia010b | m | Tubo curvable de PVC, corrugado, de cor negra, de 20 mm de diámetro nominal, para canalización empotrada en obra de fábrica (paredes e teitos). Resistencia á compresión 320 N, resistencia ó impacto 1 xulio, temperatura de traballo -5°C ata 60°C, con grao de protección IP 545 segundo UNE 20324, non propagador da chama. Segundo UNE-EN 61386-1 e UNE-EN 61386-22. (material) | 32.000 | 0.29 | 9.28 |
| mt40pga010 | m | Cable, modelo M-8C "GOLMAR", formado por conductores de cobre flexible de 8x0,22 mm², con illamento de PVC e vaina exterior de PVC branco. (material) | 50.000 | 0.46 | 23.00 |
| mt40pea030c | m | Cable paralelo formado por conductores de cobre de 2x1,0 mm². Segundo UNE 21031. (material) | 7.000 | 0.82 | 5.74 |
| mt40pga020b | Ude | Caixa de empotrar, modelo CE615 "GOLMAR", para módulo compacto serie Stadio Plus. (material) | 1.000 | 5.20 | 5.20 |
| mt40pga062b | Ude | Viseira, modelo 705/AL "GOLMAR", para módulo compacto serie Stadio Plus. (material) | 1.000 | 32.55 | 32.55 |
| mt40pgp070f | Ude | Módulo compacto para audio, serie Stadio Plus, modelo 2210/AL "GOLMAR", con 10 pulsadores de chamada en dúas columnas e peche superior e inferior. (material) | 1.000 | 102.85 | 102.85 |
| mt40pga090b | Ude | Módulo de son, modelo EL551 "GOLMAR". (material) | 1.000 | 128.65 | 128.65 |
| mt40pga050a | Ude | Abreportas eléctrico de corrente alterna, modelo CV-14 "GOLMAR". (material) | 1.000 | 18.33 | 18.33 |
| mt40pga130a | Ude | Fonte de alimentación, modelo TF-104 "GOLMAR", para porteiro electrónico. (material) | 1.000 | 26.16 | 26.16 |
| mt40www040 | Ude | Material auxiliar para instalacións audiovisuais. (material) | 3.000 | 1.20 | 3.60 |
| mo001 | h | Oficial 1ª electricista. (man de obra) | 12.856 | 15.78 | 202.87 |
| mo093 | h | Axudante electricista. (man de obra) | 12.856 | 14.62 | 187.95 |
| % | % | Costes directos complementarios | 2 % | 746.18 | 14.92 |
|  |  | Custos directos |  |  | 761.10 |
