# Captador solar térmico formado por batería de 3 módulos

- Propiedade do arquivo: CYPE INGENIEROS, S.A.
- Formato: FIEBDC-3/2002
- Divisa: EUR
- Custos indirectos: 3.00 %
- Gastos xerais: 13.00 %
- Beneficio industrial: 6.00 %
- IVE: 16.00 %

## I Instalacións

### IC Calefacción, climatización y A.Q.S.

#### ICB Captación solar

**ICB011** Ude Captador solar térmico formado por batería de 3 módulos, composto cada un deles de un captador solar térmico plano, con panel de montaxe vertical de 1135x2115x112 mm, superficie útil 2,1 m², rendemento óptico 0,75 e coeficiente de perdas primario 3,993 W/m²K, segundo UNE-EN 12975-2, colocados sobre estructura soporte para cuberta inclinada.
Subministración e instalación de captador solar térmico formado por batería de 3 módulos, composto cada un deles de un captador solar térmico plano, con panel de montaxe vertical de 1135x2115x112 mm, superficie útil 2,1 m², rendemento óptico 0,75 e coeficiente de perdas primario 3,993 W/m²K, segundo UNE-EN 12975-2, composto de: panel de vidro temprado de baixo contido en ferro (solar granulado), de 3,2 mm de espesor e alta transmitancia (92%); estructura traseira en bandexa de polietileno reciclable resistente á intemperie (resina ABS); bastidor de fibra de vidro reforzada con polímeros; absorbedor de cobre con revestimento selectivo de cromo negro de alto rendimento; parrilla de 8 tubos de cobre soldados en omega sen metal de aportación; illamento de lá mineral de 60 mm de espesor e unións mediante manguitos flexibles con abrazadeiras de axuste rápido, colocados sobre estructura soporte para cuberta inclinada. Ata accesorios de montaxe e fixación, conxunto de conexións hidráulicas entre captadores solares térmicos, líquido de recheo para captador solar térmico, válvula de seguridade, purgador, válvulas de corte e demais accesorios. Totalmente montado, conexionado e probado.
Inclúe: Todas. Replanteo do conxunto. Colocación da estrutura soporte. Colocación e fixación dos paneis sobre a estrutura soporte. Conexionado coa rede de condución de auga. Enchido do circuíto.
Criterio de medición de proxecto: Número de unidades previstas, segundo documentación gráfica de Proxecto.
Criterio de medición de obra: Medirase o número de unidades realmente executadas segundo especificacións do Proxecto.

| Código | Ud | Descrición | Rendemento | Prezo | Importe |
|---|---|---|---|---|---|
| mt38csg005a | Ude | Captador solar térmico plano, con panel de montaxe vertical de 1135x2115x112 mm, superficie útil 2,1 m², rendemento óptico 0,75 e coeficiente de perdas primario 3,993 W/m²K, segundo UNE-EN 12975-2, composto de: panel de vidro temprado de baixo contido en ferro (solar granulado), de 3,2 mm de espesor e alta transmitancia (92%); estructura traseira en bandexa de polietileno reciclable resistente á intemperie (resina ABS); bastidor de fibra de vidro reforzada con polímeros; absorbedor de cobre con revestimento selectivo de cromo negro de alto rendimento; parrilla de 8 tubos de cobre soldados en omega sen metal de aportación; illamento de lá mineral de 60 mm de espesor e unións mediante manguitos flexibles con abrazadeiras de axuste rápido. (material) | 3.000 | 391.00 | 1173.00 |
| mt38csg007a | Ude | Bastidor, para cuberta inclinada, para captador solar térmico. (material) | 3.000 | 80.00 | 240.00 |
| mt38csg008 | Ude | Xogo de fixación, para cuberta inclinada, para bastidor de captador solar térmico. (material) | 3.000 | 58.90 | 176.70 |
| mt38csg040 | Ude | Kit de conexións hidráulicas para captadores solares térmicos, con conexions illadas, tapones, pasacables e racores. (material) | 1.000 | 91.67 | 91.67 |
| mt38csg120 | Ude | Purgador automático, especial para aplicacións de enerxía solar térmica, equipado con válvula de esfera e cámara de acumulación de vapor. (material) | 1.000 | 72.75 | 72.75 |
| mt38csg110 | Ude | Válvula de seguridade especial para aplicacións de enerxía solar térmica, para unha temperatura máxima de 130°C. (material) | 1.000 | 38.80 | 38.80 |
| mt38csg100 | l | Solución auga-glicol para recheo de captador solar térmico, para unha temperatura de traballo de -28°C a +200°C. (material) | 3.450 | 4.00 | 13.80 |
| mt37sve010d | Ude | Válvula de esfera de latón niquelado para roscar de 1". (material) | 2.000 | 9.81 | 19.62 |
| mo007 | h | Oficial 1ª instalador de captadores solares. (man de obra) | 6.818 | 15.78 | 107.59 |
| mo099 | h | Axudante instalador de captadores solares. (man de obra) | 6.818 | 14.62 | 99.68 |
| % | % | Costes directos complementarios | 2 % | 2033.61 | 40.67 |
|  |  | Custos directos |  |  | 2074.28 |
