# Depósito de gasóleo enterrado de chapa de aceiro, de simple parede contido en cubeto, con una capacidad de 600 litros, para pequenos consumos individuais

- Propiedade do arquivo: CYPE INGENIEROS, S.A.
- Formato: FIEBDC-3/2002
- Divisa: EUR
- Custos indirectos: 3.00 %
- Gastos xerais: 13.00 %
- Beneficio industrial: 6.00 %
- IVE: 16.00 %

## I Instalacións

### IC Calefacción, climatización y A.Q.S.

#### ICD Combustible líquido

**ICD010** Ude Depósito de gasóleo enterrado de chapa de aceiro, de simple parede contido en cubeto, con una capacidad de 600 litros, para pequenos consumos individuais.
Subministración e instalación de depósito homologado de gasóleo soterrado de chapa de aceiro, de simple parede contido en cubeto, cunha capacidade de 600 litros, para pequenos consumos individuais. Ata medidor de nivel, interruptor de nivel, equipo de protección catódica, canalización ata caldeira con tubo de cobre de 18 mm de diámetro protexida con funda de tubo de PVC, boca de carga, tubo de ventilación, tubo buzo, tapa de rexistro, válvulas e accesorios de conexión, e elementos de protección segundo normativa. Totalmente montado, conexionado e probado pola impresa instaladora mediante as correspondentes probas de servizo (incluídas neste prezo). Sen incluír a obra civil.
Inclúe: Descarga do depósito sobre o leito de area. Montaxe de válvulas e accesorios. Colocación da boca de carga e a tapa de rexistro. Colocación da tubaxe de ventilación e do tubo buzo. Colocación e fixación da canalización ata a caldeira. Colocación do equipo de protección catódica. Conexionado á rede de terra. Realización de probas de servizo.
Criterio de medición de proxecto: Número de unidades previstas, segundo documentación gráfica de Proxecto.
Criterio de medición de obra: Medirase o número de unidades realmente executadas segundo especificacións do Proxecto.

| Código | Ud | Descrición | Rendemento | Prezo | Importe |
|---|---|---|---|---|---|
| mt38dep010a | Ude | Depósito de gasóleo de chapa de aceiro, soterrado, de simple parede contido en cubeto, con unha capacidade de 600 litros, para pequenos consumos individuais, segundo UNE 62351. Tratamiento exterior: granallado SA 2 1/2 e acabado mediante capa de resina de poliuretano de 600 micras de espesor. Ata elementos de protección segundo normativa. (material) | 1.000 | 585.00 | 585.00 |
| mt38dep022a | Ude | Indicador de nivel para depósito de combustibles líquidos. (material) | 1.000 | 177.25 | 177.25 |
| mt38dep023a | Ude | Interruptor de nivel para depósito de combustibles líquidos. (material) | 1.000 | 33.25 | 33.25 |
| mt38dep024c | Ude | Conxunto de boca de carga, valvulería e accesorios de conexión para depósito de combustibles líquidos. (material) | 1.000 | 96.55 | 96.55 |
| mt38dep026a | Ude | Tapa de rexistro de 70x70 cm, de fundición, para inspección de depósito de combustibles líquidos enterrado. Incluso accesorios. (material) | 1.000 | 85.55 | 85.55 |
| mt43tco010ca | m | Tubo de cobre estirado en frío sen soldadura, diámetro D=16/18 mm e 1 mm de espesor, segundo UNE-EN 1057. (material) | 2.380 | 2.40 | 5.71 |
| mt43tco010ha | m | Tubo de cobre estirado en frío sen soldadura, diámetro D=51/54 mm e 1,5 mm de espesor, segundo UNE-EN 1057. (material) | 1.700 | 12.01 | 20.42 |
| mt43tco010ca | m | Tubo de cobre estirado en frío sen soldadura, diámetro D=16/18 mm e 1 mm de espesor, segundo UNE-EN 1057. | 25.000 | 2.40 | 60.00 |
| mt35aia090md | m | Tubo ríxido de PVC, enchufable, curvable en quente, de cor negra, de 32 mm de diámetro nominal, para canalización fixa en superficie. Resistencia á compresión 1250 N, resistencia ó impacto 2 xulios, temperatura de traballo -5°C ata 60°C, con grao de protección IP 547 segundo UNE 20324, propiedades eléctricas: illante, non propagador da chama. Segundo UNE-EN 61386-1 e UNE-EN 61386-22. Incluso p/p de abrazadeiras, elementos de suxección e accesorios (curvas, manguitos, tes, codos e curvas flexibles). (material) | 25.000 | 2.17 | 54.25 |
| mt38dep011a | Ude | Equipo de protección catódica para depósito de gasóleo de chapa de aceiro, soterrado, de simple parede, con unha capacidade de 600 litros, para pequenos consumos individuais. (material) | 1.000 | 86.76 | 86.76 |
| mq07gte010c | h | Guindastre autopropulsado de brazo telescópico cunha capacidade de elevación de 30 t e 27 m de altura máxima de traballo. (maquinaria) | 0.504 | 66.82 | 33.68 |
| mo002 | h | Oficial 1ª calefactor. (man de obra) | 4.870 | 15.78 | 76.85 |
| mo094 | h | Axudante calefactor. (man de obra) | 4.870 | 14.62 | 71.20 |
| % | % | Costes directos complementarios | 2 % | 1386.47 | 27.73 |
|  |  | Custos directos |  |  | 1414.20 |
