# Caldeira de pé a gas (P/N)

- Propiedade do arquivo: CYPE INGENIEROS, S.A.
- Formato: FIEBDC-3/2002
- Divisa: EUR
- Custos indirectos: 3.00 %
- Gastos xerais: 13.00 %
- Beneficio industrial: 6.00 %
- IVE: 16.00 %

## I Instalacións

### IC Calefacción, climatización y A.Q.S.

#### ICG Caldeiras a gas

**ICG030** Ude Caldeira de pé a gas (P/N), para calefacción, cámara de combustión aberta e tiro natural, potencia de 30 kW, dimensións 596x707x850 mm, centralita de regulación con sonda exterior e prioridade de A.Q.S., para unha caldeira.
Subministración e instalación de caldeira de pé a gas (P/N), para calefacción, cámara de combustión aberta e tiro natural, potencia de 30 kW, dimensións 596x707x850 mm, encendido electrónico e seguridade por ionización, sen chama piloto, equipamento formado por: corpo de caldeira de ferro fundido, panel de control e mando, queimador multigás para gas natural e propano, sensor de control de fumes, bomba de circulación, manómetro, vaso de expansión e válvula de seguridade, centralita de regulación con sonda exterior e prioridade de A.Q.S., para unha caldeira, sen incluír o conduto para evacuación dos produtos da combustión que enlaza a caldeira coa cheminea. Totalmente montada, conexionada e posta en marcha pola empresa instaladora para a comprobación do seu correcto funcionamento.
Inclúe: Replanteo. Presentación dos elementos. Montaxe da caldeira e os seus accesorios. Conexionado coas redes de condución de auga, de gas, de salubridade e eléctrica, e co conduto de evacuación dos produtos da combustión. Replanteo, colocación, fixación e conexionado á rede dos elementos de regulación e control. Posta en marcha.
Criterio de medición de proxecto: Número de unidades previstas, segundo documentación gráfica de Proxecto.
Criterio de medición de obra: Medirase o número de unidades realmente executadas segundo especificacións do Proxecto.

| Código | Ud | Descrición | Rendemento | Prezo | Importe |
|---|---|---|---|---|---|
| mt38cpj010aa | Ude | Caldeira de pé a gas (P/N), para calefacción, cámara de combustión aberta e tiro natural, potencia de 30 kW, dimensións 596x707x850 mm, encendido electrónico e seguridade por ionización, sen chama piloto, equipamento formado por: corpo de caldeira de ferro fundido, panel de control e mando, queimador multigás para gas natural e propano, sensor de control de fumes, bomba de circulación, manómetro, vaso de expansión e válvula de seguridade. (material) | 1.000 | 1377.40 | 1377.40 |
| mt38scj050a | Ude | Centralita de regulación con sonda exterior e prioridade de A.Q.S., para unha caldeira. (material) | 1.000 | 426.80 | 426.80 |
| mt38www010 | Ude | Material auxiliar para instalacions de calefacción. (material) | 1.000 | 1.68 | 1.68 |
| mo002 | h | Oficial 1ª calefactor. (man de obra) | 3.896 | 15.78 | 61.48 |
| mo094 | h | Axudante calefactor. (man de obra) | 3.896 | 14.62 | 56.96 |
| % | % | Costes directos complementarios | 2 % | 1924.32 | 38.49 |
|  |  | Custos directos |  |  | 1962.81 |
