# Caldeira mural a gas (B/N)

- Propiedade do arquivo: CYPE INGENIEROS, S.A.
- Formato: FIEBDC-3/2002
- Divisa: EUR
- Custos indirectos: 3.00 %
- Gastos xerais: 13.00 %
- Beneficio industrial: 6.00 %
- IVE: 16.00 %

## I Instalacións

### IC Calefacción, climatización y A.Q.S.

#### ICG Caldeiras a gas

**ICG032** Ude Caldeira mural a gas (B/N), para calefacción e A.Q.S. instantánea, cámara de combustión aberta e tiro natural, potencia modulante de 7 a 23,6 kW, caudal de A.Q.S. 13,5 l/min, dimensións 400x298x700 mm, queimador multigás para gas natural, butano e propano, selector de temperatura de A.C.S. de 40°C a 60°C, termostato de ambente.
Subministración e instalación de caldeira mural a gas (B/N), para calefacción e A.Q.S. instantánea, cámara de combustión aberta e tiro natural, potencia modulante de 7 a 23,6 kW, caudal de A.Q.S. 13,5 l/min, dimensións 400x298x700 mm, queimador multigás para gas natural, butano e propano, selector de temperatura de A.C.S. de 40°C a 60°C, encendido electrónico e seguridade por ionización, sen chama piloto, equipamento formado por: corpo de caldeira, panel de control e mando, vaso de expansión con purgador automático, kit estándar de evacuación de fumes e plantilla de montaxe, termostato de ambente. Totalmente montada, conexionada e posta en marcha pola empresa instaladora para a comprobación do seu correcto funcionamento.
Inclúe: Replanteo mediante plantilla. Presentación dos elementos. Montaxe da caldeira e os seus accesorios. Conexionado coas redes de condución de auga, de gas, de salubridade e eléctrica, e co conduto de evacuación dos produtos da combustión. Replanteo e execución do conduto de evacuación dos produtos da combustión. Replanteo, colocación, fixación e conexionado á rede dos elementos de regulación e control. Posta en marcha.
Criterio de medición de proxecto: Número de unidades previstas, segundo documentación gráfica de Proxecto.
Criterio de medición de obra: Medirase o número de unidades realmente executadas segundo especificacións do Proxecto.

| Código | Ud | Descrición | Rendemento | Prezo | Importe |
|---|---|---|---|---|---|
| mt38cmj010aa | Ude | Caldeira mural a gas (B/N), para calefacción e A.Q.S. instantánea, cámara de combustión aberta e tiro natural, potencia modulante de 7 a 23,6 kW, caudal de A.Q.S. 13,5 l/min, dimensións 400x298x700 mm, queimador multigás para gas natural, butano e propano, selector de temperatura de A.C.S. de 40°C a 60°C, encendido electrónico e seguridade por ionización, sen chama piloto, equipamento formado por: corpo de caldeira, panel de control e mando, vaso de expansión con purgador automático, kit estándar de evacuación de fumes e plantilla de montaxe. (material) | 1.000 | 1309.50 | 1309.50 |
| mt38scj010a | Ude | Termostato de ambente. (material) | 1.000 | 21.34 | 21.34 |
| mt20cme212g | Ude | Adaptador de chapa de aceiro con recubrimento de esmalte blanco de poliuretano, para caldeira, saída de 125 mm e boca de 133 mm de diámetro. (material) | 1.000 | 5.12 | 5.12 |
| mt35aia010a | m | Tubo curvable de PVC, corrugado, de cor negra, de 16 mm de diámetro nominal, para canalización empotrada en obra de fábrica (paredes e teitos). Resistencia á compresión 320 N, resistencia ó impacto 1 xulio, temperatura de traballo -5°C ata 60°C, con grao de protección IP 545 segundo UNE 20324, non propagador da chama. Segundo UNE-EN 61386-1 e UNE-EN 61386-22. (material) | 10.000 | 0.26 | 2.60 |
| mt35cun020a | m | Cable unipolar ES07Z1-K (AS), non propagador da chama, con conductor multifilar de cobre clase 5 (-K) de 1,5 mm² de sección, con illamento de composto termoplástico a base de poliolefina ceibe de halóxenos con baixa emisión de fumes e gases corrosivos (Z1), sendo a súa tensión asignada de 450/750 V. Segundo UNE 211025. (material) | 30.500 | 0.41 | 12.51 |
| mt38www012 | Ude | Material auxiliar para instalacions de calefacción e A.C.S. (material) | 1.000 | 2.10 | 2.10 |
| mo002 | h | Oficial 1ª calefactor. (man de obra) | 2.922 | 15.78 | 46.11 |
| mo094 | h | Axudante calefactor. (man de obra) | 2.922 | 14.62 | 42.72 |
| % | % | Costes directos complementarios | 2 % | 1442.00 | 28.84 |
|  |  | Custos directos |  |  | 1470.84 |
