# Grupo térmico a gas natural

- Propiedade do arquivo: CYPE INGENIEROS, S.A.
- Formato: FIEBDC-3/2002
- Divisa: EUR
- Custos indirectos: 3.00 %
- Gastos xerais: 13.00 %
- Beneficio industrial: 6.00 %
- IVE: 16.00 %

## I Instalacións

### IC Calefacción, climatización y A.Q.S.

#### ICG Caldeiras a gas

**ICG135** Ude Grupo térmico a gas natural, de alto rendimento e baixa temperatura, con baixo nivel de emisións de NOx (clase 5), corpo de fundición de ferro gris con circuito de fumes de tres pasos, regulación con cadro de mando, potencia útil 50 kW, rendimento 92,1%.
Subministración e instalación de grupo térmico a gas natural, de alto rendimento e baixa temperatura, con baixo nivel de emisións de NOx (clase 5), corpo de fundición de ferro gris con circuito de fumes de tres pasos, regulación con cadro de mando, potencia útil 50 kW, rendimento 92,1%, con quemador presurizado rampa de gas. Ata pirostato e desaugadoiro a sumidoiro para o baleirado da caldeira e o drenaxe da válvula de seguridade, sen incluír o conduto para evacuación dos produtos da combustión que enlaza a caldeira coa cheminea. Totalmente montada, conexionada e posta en marcha pola empresa instaladora para a comprobación do seu correcto funcionamento.
Inclúe: Replanteo. Presentación dos elementos. Montaxe da caldeira, o quemador e os seus accesorios. Conexionado coas redes de condución de auga, de gas, de salubridade e eléctrica, e co conduto de evacuación dos produtos da combustión. Posta en marcha.
Criterio de medición de proxecto: Número de unidades previstas, segundo documentación gráfica de Proxecto.
Criterio de medición de obra: Medirase o número de unidades realmente executadas segundo especificacións do Proxecto.

| Código | Ud | Descrición | Rendemento | Prezo | Importe |
|---|---|---|---|---|---|
| mt38rmh230aaaa | Ude | Grupo térmico a gas natural, de alto rendimento e baixa temperatura, con baixo nivel de emisións de NOx (clase 5), corpo de fundición de ferro gris con circuito de fumes de tres pasos, regulación con cadro de mando potencia útil 50 kW, rendimento 92,1%, con quemador presurizado rampa de gas. (material) | 1.000 | 3331.58 | 3331.58 |
| mt38www050 | Ude | Desaugue a sumidoiro, para o drenaxe da válvula de seguridade, composto por 1 m de tubo de aceiro negro de 1/2" e funil desaugadoiro, incluso p/p de accesorios e pezas especiais. (material) | 1.000 | 15.00 | 15.00 |
| mt38www010 | Ude | Material auxiliar para instalacions de calefacción. (material) | 1.000 | 1.68 | 1.68 |
| mt37www010 | Ude | Material auxiliar para instalacións de fontanería. (material) | 1.000 | 1.40 | 1.40 |
| mo002 | h | Oficial 1ª calefactor. (man de obra) | 3.945 | 15.78 | 62.25 |
| mo094 | h | Axudante calefactor. (man de obra) | 3.945 | 14.62 | 57.68 |
| % | % | Costes directos complementarios | 2 % | 3469.59 | 69.39 |
|  |  | Custos directos |  |  | 3538.98 |
