# Caldeira de pé, de condensación

- Propiedade do arquivo: CYPE INGENIEROS, S.A.
- Formato: FIEBDC-3/2002
- Divisa: EUR
- Custos indirectos: 3.00 %
- Gastos xerais: 13.00 %
- Beneficio industrial: 6.00 %
- IVE: 16.00 %

## I Instalacións

### IC Calefacción, climatización y A.Q.S.

#### ICG Caldeiras a gas

**ICG230** Ude Caldeira de pé, de condensación, de baixa temperatura, con baixo nivel de emisións de NOx (clase 5), con cámara de combustión estanca e queimador de premistura, modulante de gas natural, butano e propano, para calefacción e A.Q.S. acumulada, potencia útil de calefacción (50/30°C) de 6,2 a 23,2 kW, potencia útil de A.Q.S. 21,5 kW, produción continua de A.Q.S. a 45°C 8,7 l/min.
Subministración e instalación de caldeira de pé, de condensación, de baixa temperatura, con baixo nivel de emisións de NOx (clase 5), con cámara de combustión estanca e queimador de premistura, modulante de gas natural, butano e propano, para calefacción e A.Q.S. acumulada, potencia útil de calefacción (50/30°C) de 6,2 a 23,2 kW, potencia útil de A.Q.S. 21,5 kW, produción continua de A.Q.S. a 45°C 8,7 l/min, de 1395x590x596 mm, con vaso de expansión de 16,5 litros e bomba de circulación, sen incluír o conduto para evacuación dos produtos da combustión que enlaza a caldeira coa cheminea. Totalmente montada, conexionada e posta en marcha pola empresa instaladora para a comprobación do seu correcto funcionamento.
Inclúe: Replanteo. Presentación dos elementos. Montaxe da caldeira e os seus accesorios. Conexionado coas redes de condución de auga, de gas, de salubridade e eléctrica, e co conduto de evacuación dos produtos da combustión. Posta en marcha.
Criterio de medición de proxecto: Número de unidades previstas, segundo documentación gráfica de Proxecto.
Criterio de medición de obra: Medirase o número de unidades realmente executadas segundo especificacións do Proxecto.

| Código | Ud | Descrición | Rendemento | Prezo | Importe |
|---|---|---|---|---|---|
| mt38rmh040a | Ude | Caldeira de pé, de condensación, de baixa temperatura, con baixo nivel de emisións de NOx (clase 5), con cámara de combustión estanca e queimador de premistura, modulante de gas natural, butano e propano, para calefacción e A.Q.S. acumulada, potencia útil de calefacción (50/30°C) de 6,2 a 23,2 kW, potencia útil de A.Q.S. 21,5 kW, produción continua de A.Q.S. a 45°C 8,7 l/min, de 1395x590x596 mm, con vaso de expansión de 16,5 litros e bomba de circulación. (material) | 1.000 | 3499.28 | 3499.28 |
| mt38www012 | Ude | Material auxiliar para instalacions de calefacción e A.C.S. (material) | 1.000 | 2.10 | 2.10 |
| mo002 | h | Oficial 1ª calefactor. (man de obra) | 4.363 | 15.78 | 68.85 |
| mo094 | h | Axudante calefactor. (man de obra) | 4.363 | 14.62 | 63.79 |
| % | % | Costes directos complementarios | 2 % | 3634.02 | 72.68 |
|  |  | Custos directos |  |  | 3706.70 |
