# Caldeira de pé, de condensación

- Propiedade do arquivo: CYPE INGENIEROS, S.A.
- Formato: FIEBDC-3/2002
- Divisa: EUR
- Custos indirectos: 3.00 %
- Gastos xerais: 13.00 %
- Beneficio industrial: 6.00 %
- IVE: 16.00 %

## I Instalacións

### IC Calefacción, climatización y A.Q.S.

#### ICG Caldeiras a gas

**ICG236** Ude Caldeira de pé, de condensación, con corpo de chapa de aceiro, 3 pasos de fumes rodeando completamente o fogar, superficies de intercambio Kondens, eficaces e autolimpables, superficies en contacto cos gases de aceiro inoxidable e illamento acústico integrado, para quemador presurizado de gas, potencia útil 50 kW, peso 294 kg, dimensións 1084x410x1254 mm, modelo Logano Plus SB315 "BUDERUS", con cadro de regulación Logamatic 4211 (con unidade de mando MEC 2) para a regulación da caldeira en función da temperatura exterior, dun circuíto de calefacción, do circuito de A.Q.S. e do circuíto de recirculación de A.Q.S., con sonda de temperatura exterior,.
Subministración e instalación de caldeira de pé, de condensación, con corpo de chapa de aceiro, 3 pasos de fumes rodeando completamente o fogar, superficies de intercambio Kondens, eficaces e autolimpables, superficies en contacto cos gases de aceiro inoxidable e illamento acústico integrado, para quemador presurizado de gas, potencia útil 50 kW, peso 294 kg, dimensións 1084x410x1254 mm, modelo Logano Plus SB315 "BUDERUS", con cadro de regulación Logamatic 4211 (con unidade de mando MEC 2) para a regulación da caldeira en función da temperatura exterior, dun circuíto de calefacción, do circuito de A.Q.S. e do circuíto de recirculación de A.Q.S., con sonda de temperatura exterior, construcción compacta,. Ata válvula de seguridade, purgadores, pirostato e desaugue a sumidoiro para o baleirado da caldeira e o drenaxe da válvula de seguridade, sen incluír o conduto para evacuación dos produtos da combustión que enlaza a caldeira coa cheminea. Totalmente montada, conexionada e posta en marcha pola empresa instaladora para a comprobación do seu correcto funcionamento.
Inclúe: Replanteo. Presentación dos elementos. Montaxe da caldeira, o quemador e os seus accesorios. Conexionado coas redes de condución de auga, de gas, de salubridade e eléctrica, e co conduto de evacuación dos produtos da combustión. Posta en marcha.
Criterio de medición de proxecto: Número de unidades previstas, segundo documentación gráfica de Proxecto.
Criterio de medición de obra: Medirase o número de unidades realmente executadas segundo especificacións do Proxecto.

| Código | Ud | Descrición | Rendemento | Prezo | Importe |
|---|---|---|---|---|---|
| mt38cbu062ab | Ude | Caldeira de pé, de condensación, con corpo de chapa de aceiro, 3 pasos de fumes rodeando completamente o fogar, superficies de intercambio Kondens, eficaces e autolimpables, superficies en contacto cos gases de aceiro inoxidable e illamento acústico integrado, para quemador presurizado de gas, potencia útil 50 kW, peso 294 kg, dimensións 1084x410x1254 mm, modelo Logano Plus SB315 "BUDERUS", con cadro de regulación Logamatic 4211 (con unidade de mando MEC 2) para a regulación da caldeira en función da temperatura exterior, dun circuíto de calefacción, do circuito de A.Q.S. e do circuíto de recirculación de A.Q.S., con sonda de temperatura exterior, construcción compacta. (material) | 1.000 | 8415.00 | 8415.00 |
| mt38ccg110a | Ude | Quemador presurizado modulante para gas, de potencia máxima 60 kW, con encendido electrónico. (material) | 1.000 | 1050.00 | 1050.00 |
| mt37svs010a | Ude | Válvula de seguridade, de latón, con rosca de 1/2" de diámetro, tarada a 3 bar de presión. (material) | 1.000 | 4.42 | 4.42 |
| mt37sgl020d | Ude | Purgador automático de aire con boia e rosca de 1/2" de diámetro, corpo e tapa de latón, para unha presión máxima de traballo de 6 bar e unha temperatura máxima de 110°C. (material) | 2.000 | 6.92 | 13.84 |
| mt38www050 | Ude | Desaugue a sumidoiro, para o drenaxe da válvula de seguridade, composto por 1 m de tubo de aceiro negro de 1/2" e funil desaugadoiro, incluso p/p de accesorios e pezas especiais. (material) | 1.000 | 15.00 | 15.00 |
| mt38www010 | Ude | Material auxiliar para instalacions de calefacción. (material) | 1.000 | 1.68 | 1.68 |
| mt37www010 | Ude | Material auxiliar para instalacións de fontanería. (material) | 1.000 | 1.40 | 1.40 |
| mt38ccg021a | Ude | Posta en marcha do queimador para gas. (material) | 1.000 | 150.00 | 150.00 |
| mo002 | h | Oficial 1ª calefactor. (man de obra) | 3.945 | 15.78 | 62.25 |
| mo094 | h | Axudante calefactor. (man de obra) | 3.945 | 14.62 | 57.68 |
| % | % | Costes directos complementarios | 2 % | 9771.27 | 195.43 |
|  |  | Custos directos |  |  | 9966.70 |
