# Fogar aberto a leña, potencia 9 kW, acabado negra

- Propiedade do arquivo: CYPE INGENIEROS, S.A.
- Formato: FIEBDC-3/2002
- Divisa: EUR
- Custos indirectos: 3.00 %
- Gastos xerais: 13.00 %
- Beneficio industrial: 6.00 %
- IVE: 16.00 %

## I Instalacións

### IC Calefacción, climatización y A.Q.S.

#### ICH Chemineas, fogares, cociñas, cassettes insertables e estufas

**ICH020** Ude Fogar aberto a leña, potencia 9 kW, acabado negra.
Subministración e instalación de fogar aberto a leña, de carga frontal, potencia 9 kW (7.717 kcal/h), acabado negra, de fundición, con caixón recolle cinzas e sistema de regulación de saída de fumes. Ata p/p de accesorios de conexión ó conduto de evacuación dos produtos da combustión, sen incluír este conduto. Totalmente montado e conexionado.
Inclúe: Replanteo do fogar. Presentación dos elementos. Montaxe do fogar e os seus accesorios. Conexión ó conduto de evacuación.
Criterio de medición de proxecto: Número de unidades previstas, segundo documentación gráfica de Proxecto.
Criterio de medición de obra: Medirase o número de unidades realmente executadas segundo especificacións do Proxecto.

| Código | Ud | Descrición | Rendemento | Prezo | Importe |
|---|---|---|---|---|---|
| mt38chf020a | Ude | Fogar aberto a leña, de carga frontal, potencia 9 kW (7.717 kcal/h), acabado negra, de fundición, con caixón recolle cinzas e sistema de regulación de saída de fumes, segundo UNE-EN 13229. (material) | 1.000 | 665.00 | 665.00 |
| mt38www010 | Ude | Material auxiliar para instalacions de calefacción. (material) | 1.000 | 1.68 | 1.68 |
| mo002 | h | Oficial 1ª calefactor. (man de obra) | 0.489 | 15.78 | 7.72 |
| mo094 | h | Axudante calefactor. (man de obra) | 0.489 | 14.62 | 7.15 |
| % | % | Costes directos complementarios | 2 % | 681.55 | 13.63 |
|  |  | Custos directos |  |  | 695.18 |
