# Estufa a pellets

- Propiedade do arquivo: CYPE INGENIEROS, S.A.
- Formato: FIEBDC-3/2002
- Divisa: EUR
- Custos indirectos: 3.00 %
- Gastos xerais: 13.00 %
- Beneficio industrial: 6.00 %
- IVE: 16.00 %

## I Instalacións

### IC Calefacción, climatización y A.Q.S.

#### ICH Chemineas, fogares, cociñas, cassettes insertables e estufas

**ICH030** Ude Estufa a pellets, potencia térmica nominal de 3,8 a 9 kW, rendimento 89%, volume de calefacción, calculado cun requisito de 40 W/m³, 220 m³, revestimento de cristal cor Hoja Oro, sistema de ventilación forzada controlada electrónicamente, con mando a distancia.
Subministración e instalación de estufa a pellets, potencia térmica nominal de 3,8 a 9 kW, rendimento 89%, volume de calefacción, calculado cun requisito de 40 W/m³, 220 m³, revestimento de cristal cor Hoja Oro, sistema de ventilación forzada controlada electrónicamente, con mando a distancia, composta de frontal (porta, grella e porta inferior) de fundición, fogar de ladrillos refractarios, queimador de fundición, cristal cerámico resistente ós 800°C, panel de control con pantalla de led, termostato-programador, difusor de fluxo de aire direccionable, empuñadura oculta para apertura, humidificador de aire ambiental e depósito para pellets de 25 litros. Ata p/p de accesorios de conexión ó conduto de evacuación dos produtos da combustión, sen incluír este conduto. Totalmente montada e conexionada.
Inclúe: Replanteo da estufa. Presentación dos elementos. Montaxe da estufa e os seus accesorios. Conexión ó conduto de evacuación.
Criterio de medición de proxecto: Número de unidades previstas, segundo documentación gráfica de Proxecto.
Criterio de medición de obra: Medirase o número de unidades realmente executadas segundo especificacións do Proxecto.

| Código | Ud | Descrición | Rendemento | Prezo | Importe |
|---|---|---|---|---|---|
| mt38arc020ja | Ude | Estufa a pellets, potencia térmica nominal de 3,8 a 9 kW, rendimento 89%, volume de calefacción, calculado cun requisito de 40 W/m³, 220 m³, revestimento de cristal cor Hoja Oro, sistema de ventilación forzada controlada electrónicamente, con mando a distancia, composta de frontal (porta, grella e porta inferior) de fundición, fogar de ladrillos refractarios, queimador de fundición, cristal cerámico resistente ós 800°C, panel de control con pantalla de led, termostato-programador, difusor de fluxo de aire direccionable, empuñadura oculta para apertura, humidificador de aire ambiental e depósito para pellets de 25 litros, segundo UNE-EN 13240. (material) | 1.000 | 3700.13 | 3700.13 |
| mt38arc600a | Ude | Posta en marcha e formación no manexo de estufa a pellets. (material) | 1.000 | 60.00 | 60.00 |
| mo002 | h | Oficial 1ª calefactor. (man de obra) | 0.978 | 15.78 | 15.43 |
| mo094 | h | Axudante calefactor. (man de obra) | 0.978 | 14.62 | 14.30 |
| % | % | Costes directos complementarios | 2 % | 3789.86 | 75.80 |
|  |  | Custos directos |  |  | 3865.66 |
