# Estufa a leña, potencia térmica nominal 7,5 kW

- Propiedade do arquivo: CYPE INGENIEROS, S.A.
- Formato: FIEBDC-3/2002
- Divisa: EUR
- Custos indirectos: 3.00 %
- Gastos xerais: 13.00 %
- Beneficio industrial: 6.00 %
- IVE: 16.00 %

## I Instalacións

### IC Calefacción, climatización y A.Q.S.

#### ICH Chemineas, fogares, cociñas, cassettes insertables e estufas

**ICH040** Ude Estufa a leña, potencia térmica nominal 7,5 kW, rendimento 75%, volume de calefacción, calculado cun requisito de 40 W/m³, 200 m³, revestimento de aceiro cor inoxidable, ventilación por convección natural.
Subministración e instalación de estufa a leña, potencia térmica nominal 7,5 kW, rendimento 75%, volume de calefacción, calculado cun requisito de 40 W/m³, 200 m³, revestimento de aceiro cor inoxidable, ventilación por convección natural, composta de fogar de fundición, cristal cerámico resistente ós 800°C, caixón de cinzas, aire primario e aire secundario regulables manualmente e sacude-grella de accionamento exterior. Ata p/p de accesorios de conexión ó conduto de evacuación dos produtos da combustión, sen incluír este conduto. Totalmente montada e conexionada.
Inclúe: Replanteo da estufa. Presentación dos elementos. Montaxe da estufa e os seus accesorios. Conexión ó conduto de evacuación.
Criterio de medición de proxecto: Número de unidades previstas, segundo documentación gráfica de Proxecto.
Criterio de medición de obra: Medirase o número de unidades realmente executadas segundo especificacións do Proxecto.

| Código | Ud | Descrición | Rendemento | Prezo | Importe |
|---|---|---|---|---|---|
| mt38arc040ca | Ude | Estufa a leña, potencia térmica nominal 7,5 kW, rendimento 75%, volume de calefacción, calculado cun requisito de 40 W/m³, 200 m³, revestimento de aceiro cor inoxidable, ventilación por convección natural, composta de fogar de fundición, cristal cerámico resistente ós 800°C, caixón de cinzas, aire primario e aire secundario regulables manualmente e sacude-grella de accionamento exterior, segundo UNE-EN 13240. (material) | 1.000 | 1413.75 | 1413.75 |
| mt38arc600b | Ude | Posta en marcha e formación no manexo de estufa a leña. (material) | 1.000 | 60.00 | 60.00 |
| mo002 | h | Oficial 1ª calefactor. (man de obra) | 0.978 | 15.78 | 15.43 |
| mo094 | h | Axudante calefactor. (man de obra) | 0.978 | 14.62 | 14.30 |
| % | % | Costes directos complementarios | 2 % | 1503.48 | 30.07 |
|  |  | Custos directos |  |  | 1533.55 |
