# Cociña a leña, potencia térmica nominal 5,5 kW

- Propiedade do arquivo: CYPE INGENIEROS, S.A.
- Formato: FIEBDC-3/2002
- Divisa: EUR
- Custos indirectos: 3.00 %
- Gastos xerais: 13.00 %
- Beneficio industrial: 6.00 %
- IVE: 16.00 %

## I Instalacións

### IC Calefacción, climatización y A.Q.S.

#### ICH Chemineas, fogares, cociñas, cassettes insertables e estufas

**ICH050** Ude Cociña a leña, potencia térmica nominal 5,5 kW, rendimento 74,5%, volume de calefacción, calculado cun requisito de 40 W/m³, 135 m³, revestimento de aceiro cor antracita, ventilación por convección natural.
Subministración e instalación de cociña a leña, potencia térmica nominal 5,5 kW, rendimento 74,5%, volume de calefacción, calculado cun requisito de 40 W/m³, 135 m³, revestimento de aceiro cor antracita, ventilación por convección natural, composta de ladrillos refractarios de grande espesor, cristal cerámico resistente ós 800°C, caixón de cinzas, aire primario regulable manualmente e placa de fundición para cociñar con anelas extraíbles. Ata p/p de accesorios de conexión ó conduto de evacuación dos produtos da combustión, sen incluír este conduto. Totalmente montada e conexionada.
Inclúe: Replanteo da cociña. Presentación dos elementos. Montaxe da cociña e os seus accesorios. Conexión ó conduto de evacuación.
Criterio de medición de proxecto: Número de unidades previstas, segundo documentación gráfica de Proxecto.
Criterio de medición de obra: Medirase o número de unidades realmente executadas segundo especificacións do Proxecto.

| Código | Ud | Descrición | Rendemento | Prezo | Importe |
|---|---|---|---|---|---|
| mt38arc054a | Ude | Cociña a leña, potencia térmica nominal 5,5 kW, rendimento 74,5%, volume de calefacción, calculado cun requisito de 40 W/m³, 135 m³, revestimento de aceiro cor antracita, ventilación por convección natural, composta de ladrillos refractarios de grande espesor, cristal cerámico resistente ós 800°C, caixón de cinzas, aire primario regulable manualmente e placa de fundición para cociñar con anelas extraíbles. (material) | 1.000 | 731.25 | 731.25 |
| mt38arc600c | Ude | Posta en marcha e formación no manexo de cociña a leña. (material) | 1.000 | 60.00 | 60.00 |
| mo002 | h | Oficial 1ª calefactor. (man de obra) | 0.978 | 15.78 | 15.43 |
| mo094 | h | Axudante calefactor. (man de obra) | 0.978 | 14.62 | 14.30 |
| % | % | Costes directos complementarios | 2 % | 820.98 | 16.42 |
|  |  | Custos directos |  |  | 837.40 |
