# Caldera para la combustión de leña

- Propiedade do arquivo: CYPE INGENIEROS, S.A.
- Formato: FIEBDC-3/2002
- Divisa: EUR
- Custos indirectos: 3.00 %
- Gastos xerais: 13.00 %
- Beneficio industrial: 6.00 %
- IVE: 16.00 %

## I Instalacións

### IC Calefacción, climatización y A.Q.S.

#### ICJ Caldeiras a carbón ou leña

**ICJ010** Ude Caldera para la combustión de leña, potencia nominal de 10,2 a 18,0 kW, con sistema de elevación da temperatura de retorno po enriba de 55°C, composto por válvula reguladora e bomba de circulación, limitador térmico de seguridade, regulador de tiro de 150 mm de diámetro.
Subministración e instalación de caldera para la combustión de leña, potencia nominal de 10,2 a 18,0 kW, con corpo de 1365x620x1370 mm, illamento térmico, cámara de combustión, de doble vórtice, de formigón refractario, intercambiador de calor de tubos verticais con mecanismo de limpeza automática, cajón para recogida y extracción de cenizas pola parte delantera de la caldera, control da combustión mediante sonda integrada, sistema de mando integrado, para o control de acumulador de A.Q.S. e depósito de inercia, con sistema de elevación da temperatura de retorno po enriba de 55°C, composto por válvula reguladora e bomba de circulación, limitador térmico de seguridade, regulador de tiro de 150 mm de diámetro, sen incluír o conduto para evacuación dos produtos da combustión que enlaza a caldeira coa cheminea. Totalmente montada, conexionada e posta en marcha pola empresa instaladora para a comprobación do seu correcto funcionamento.
Inclúe: Replanteo mediante plantilla. Presentación dos elementos. Montaxe da caldeira e os seus accesorios. Conexión ó conduto de evacuación. Posta en marcha.
Criterio de medición de proxecto: Número de unidades previstas, segundo documentación gráfica de Proxecto.
Criterio de medición de obra: Medirase o número de unidades realmente executadas segundo especificacións do Proxecto.

| Código | Ud | Descrición | Rendemento | Prezo | Importe |
|---|---|---|---|---|---|
| mt38cbh310aa | Ude | Caldera para la combustión de leña, potencia nominal de 10,2 a 18,0 kW, con corpo de 1365x620x1370 mm, illamento térmico, cámara de combustión, de doble vórtice, de formigón refractario, intercambiador de calor de tubos verticais con mecanismo de limpeza automática, cajón para recogida y extracción de cenizas por la parte delantera de la caldera, control da combustión mediante sonda integrada, sistema de mando integrado, para o control de acumulador de A.Q.S. e depósito de inercia. (material) | 1.000 | 6064.00 | 6064.00 |
| mt38cbh085a | Ude | Sistema de elevación da temperatura de retorno po enriba de 55°C, composto por válvula reguladora e bomba de circulación para evitar condensacións e deposicións de hollín no interior da caldeira. (material) | 1.000 | 376.00 | 376.00 |
| mt38cbh097a | Ude | Limitador térmico de seguridade, para caldeira. (material) | 1.000 | 82.00 | 82.00 |
| mt38cbh096a | Ude | Regulador de tiro de 150 mm de diámetro, para caldeira. (material) | 1.000 | 315.00 | 315.00 |
| mt38cbh100h | Ude | Posta en marcha e formación no manexo de caldeira a leña. (material) | 1.000 | 470.00 | 470.00 |
| mo002 | h | Oficial 1ª calefactor. (man de obra) | 3.905 | 15.78 | 61.62 |
| mo094 | h | Axudante calefactor. (man de obra) | 3.905 | 14.62 | 57.09 |
| % | % | Costes directos complementarios | 2 % | 7425.71 | 148.51 |
|  |  | Custos directos |  |  | 7574.22 |
