# Generador de aire caliente con intercambiador de calor a gas

- Propiedade do arquivo: CYPE INGENIEROS, S.A.
- Formato: FIEBDC-3/2002
- Divisa: EUR
- Custos indirectos: 3.00 %
- Gastos xerais: 13.00 %
- Beneficio industrial: 6.00 %
- IVE: 16.00 %

## I Instalacións

### IC Calefacción, climatización y A.Q.S.

#### ICK Unidades centralizadas de climatización a gas

**ICK020** Ude Generador de aire caliente con intercambiador de calor a gas, cun escalón de potencia calorífica e caudal de aire fijo, para instalación mural, interior, potencia calorífica nominal 15 kW, rendimiento nominal 92%, potencia calorífica nominal útil 13,8 kW, caudal de aire nominal 1250 m³/h, dimensións 610x560x860 mm, alimentación eléctrica monofásica a 230 V, peso 53 kg.
Subministración e instalación de generador de aire caliente con intercambiador de calor a gas, cun escalón de potencia calorífica e caudal de aire fijo, para instalación mural, interior, potencia calorífica nominal 15 kW, rendimiento nominal 92%, potencia calorífica nominal útil 13,8 kW, caudal de aire nominal 1250 m³/h, dimensións 610x560x860 mm, alimentación eléctrica monofásica a 230 V, peso 53 kg, con cámara de combustión estanca e tiro forzado, encendido electrónico, control de chama por ionización, intercambiador de calor de aceiro inoxidable AISI 430, ventiladores helicoidales, encendido electrónico, equipamiento electrónico de mando, control y seguridad e envolvente de chapa de aceiro pintada, con illamento térmico, sen incluír o conduto para evacuación dos produtos da combustión que enlaza el generador coa cheminea. Totalmente montado, conexionado e posto en marcha pola empresa instaladora para a comprobación do seu correcto funcionamento.
Inclúe: Replanteo del generador. Colocación y fijación del generador y sus accesorios. Conexionado coas redes de condución de auga, de gas e eléctrica. Posta en marcha.
Criterio de medición de proxecto: Número de unidades previstas, segundo documentación gráfica de Proxecto.
Criterio de medición de obra: Medirase o número de unidades realmente executadas segundo especificacións do Proxecto.

| Código | Ud | Descrición | Rendemento | Prezo | Importe |
|---|---|---|---|---|---|
| mt42tnc050aa | Ude | Generador de aire caliente con intercambiador de calor a gas, con un escalón de potencia calorífica e caudal de aire fijo, para instalación mural, interior, potencia calorífica nominal 15 kW, rendimiento nominal 92%, potencia calorífica nominal útil 13,8 kW, caudal de aire nominal 1250 m³/h, dimensións 610x560x860 mm, alimentación eléctrica monofásica a 230 V, peso 53 kg, con cámara de combustión estanca e tiro forzado, encendido electrónico, control de chama por ionización, intercambiador de calor de aceiro inoxidable AISI 430, ventiladores helicoidales, encendido electrónico, equipamiento electrónico de mando, control y seguridad e envolvente de chapa de aceiro pintada, con illamento térmico. (material) | 1.000 | 1950.00 | 1950.00 |
| mo003 | h | Oficial 1ª instalador de climatización. (man de obra) | 0.538 | 15.78 | 8.49 |
| mo095 | h | Axudante instalador de climatización. (man de obra) | 0.538 | 14.62 | 7.87 |
| % | % | Costes directos complementarios | 2 % | 1966.36 | 39.33 |
|  |  | Custos directos |  |  | 2005.69 |
