# Acumulador nocturno de calor estático, de 800 W de potencia e 6,4 kWh de enerxía de acumulación en 8 horas

- Propiedade do arquivo: CYPE INGENIEROS, S.A.
- Formato: FIEBDC-3/2002
- Divisa: EUR
- Custos indirectos: 3.00 %
- Gastos xerais: 13.00 %
- Beneficio industrial: 6.00 %
- IVE: 16.00 %

## I Instalacións

### IC Calefacción, climatización y A.Q.S.

#### ICM Emisores eléctricos para calefacción

**ICM010** Ude Acumulador nocturno de calor estático, de 800 W de potencia e 6,4 kWh de enerxía de acumulación en 8 horas.
Subministración e instalación de acumulador nocturno de calor estático, de 800 W de potencia e 6,4 kWh de enerxía de acumulación en 8 horas, alimentación monofásica a 230 V de tensión, composto por material cerámico de acumulación, aislamento microporoso de alta calidade, regulador electrónico de carga e limitador de seguridade, estando todo o conxunto recuberto de carcasa de chapa de aceiro pintada en epoxi, de 315x725x165 mm, colocado sobre paramento vertical. Totalmente montado, conexionado e probado.
Inclúe: Replanteo do emisor. Fixación dos soportes no paramento. Colocación do aparato e accesorios. Conexionado.
Criterio de medición de proxecto: Número de unidades previstas, segundo documentación gráfica de Proxecto.
Criterio de medición de obra: Medirase o número de unidades realmente executadas segundo especificacións do Proxecto.

| Código | Ud | Descrición | Rendemento | Prezo | Importe |
|---|---|---|---|---|---|
| mt38ema020a | Ude | Acumulador nocturno de calor estático, de 800 W de potencia e 6,4 kWh de enerxía de acumulación en 8 horas, alimentación monofásica a 230 V de tensión, composto por material cerámico de acumulación, aislamento microporoso de alta calidade, regulador electrónico de carga e limitador de seguridade, estando todo o conxunto recuberto de carcasa de chapa de aceiro pintada en epoxi, de 315x725x165 mm. (material) | 1.000 | 191.09 | 191.09 |
| mo002 | h | Oficial 1ª calefactor. (man de obra) | 0.489 | 15.78 | 7.72 |
| mo094 | h | Axudante calefactor. (man de obra) | 0.489 | 14.62 | 7.15 |
| % | % | Costes directos complementarios | 2 % | 205.96 | 4.12 |
|  |  | Custos directos |  |  | 210.08 |
