# Aerotermo eléctrico mural, con caixa de chapa de aceiro pintada, de 370x450x80 mm, caudal de aire 350 m³/h, nivel sonoro a 1,5 m 43 dBA, potencia 3 kW, parcializable en 2 etapas

- Propiedade do arquivo: CYPE INGENIEROS, S.A.
- Formato: FIEBDC-3/2002
- Divisa: EUR
- Custos indirectos: 3.00 %
- Gastos xerais: 13.00 %
- Beneficio industrial: 6.00 %
- IVE: 16.00 %

## I Instalacións

### IC Calefacción, climatización y A.Q.S.

#### ICM Emisores eléctricos para calefacción

**ICM020** Ude Aerotermo eléctrico mural, con caixa de chapa de aceiro pintada, de 370x450x80 mm, caudal de aire 350 m³/h, nivel sonoro a 1,5 m 43 dBA, potencia 3 kW, parcializable en 2 etapas.
Subministración e instalación de aerotermo eléctrico mural, con caixa de chapa de aceiro pintada, de 370x450x80 mm, caudal de aire 350 m³/h, nivel sonoro a 1,5 m 43 dBA, potencia 3 kW, parcializable en 2 etapas, ventilador helicoidal de aluminio con motor para alimentación monofásica a 230 V, resistencia eléctrica espiral illada con po de cuarzo, interruptor de comando, contactor, protector térmico incorporado e soportes para parede. Totalmente montado, conexionado e probado.
Inclúe: Replanteo. Fixación dos soportes no paramento. Colocación do aparato e accesorios. Conexionado.
Criterio de medición de proxecto: Número de unidades previstas, segundo documentación gráfica de Proxecto.
Criterio de medición de obra: Medirase o número de unidades realmente executadas segundo especificacións do Proxecto.

| Código | Ud | Descrición | Rendemento | Prezo | Importe |
|---|---|---|---|---|---|
| mt42csp010aa | Ude | Aerotermo eléctrico mural, con caixa de chapa de aceiro pintada, de 370x450x80 mm, caudal de aire 350 m³/h, nivel sonoro a 1,5 m 43 dBA, potencia 3 kW, parcializable en 2 etapas, ventilador helicoidal de aluminio con motor para alimentación monofásica a 230 V, resistencia eléctrica espiral illada con po de cuarzo, interruptor de comando, contactor, protector térmico incorporado e soportes para parede. (material) | 1.000 | 249.76 | 249.76 |
| mo002 | h | Oficial 1ª calefactor. (man de obra) | 0.196 | 15.78 | 3.09 |
| mo094 | h | Axudante calefactor. (man de obra) | 0.196 | 14.62 | 2.87 |
| % | % | Costes directos complementarios | 2 % | 255.72 | 5.11 |
|  |  | Custos directos |  |  | 260.83 |
