# Batería de calefacción eléctrica para instalar na descarga dos ventiladores, potencia calorífica de 0,4 kW, para alimentación monofásica a 230 V e 50 Hz de frecuencia

- Propiedade do arquivo: CYPE INGENIEROS, S.A.
- Formato: FIEBDC-3/2002
- Divisa: EUR
- Custos indirectos: 3.00 %
- Gastos xerais: 13.00 %
- Beneficio industrial: 6.00 %
- IVE: 16.00 %

## I Instalacións

### IC Calefacción, climatización y A.Q.S.

#### ICM Emisores eléctricos para calefacción

**ICM030** Ude Batería de calefacción eléctrica para instalar na descarga dos ventiladores, potencia calorífica de 0,4 kW, para alimentación monofásica a 230 V e 50 Hz de frecuencia.
Subministración e instalación de batería de calefacción eléctrica para instalar na descarga dos ventiladores, potencia calorífica de 0,4 kW, para alimentación monofásica a 230 V e 50 Hz de frecuencia, caudal mínimo de 50 m³/h, para conductos de 100 mm de diámetro, formada por corpo de chapa de aceiro galvanizado, resistencias blindadas, caixa de bornas, interruptor térmico con rearme automático e interruptor térmico con rearme manual. Totalmente montada, conexionada e probada.
Inclúe: Replanteo. Montaxe sobre o conduto. Conexionado.
Criterio de medición de proxecto: Número de unidades previstas, segundo documentación gráfica de Proxecto.
Criterio de medición de obra: Medirase o número de unidades realmente executadas segundo especificacións do Proxecto.

| Código | Ud | Descrición | Rendemento | Prezo | Importe |
|---|---|---|---|---|---|
| mt42vsp080aa | Ude | Batería de calefacción eléctrica para instalar na descarga dos ventiladores, potencia calorífica de 0,4 kW, para alimentación monofásica a 230 V e 50 Hz de frecuencia, caudal mínimo de 50 m³/h, para conductos de 100 mm de diámetro, formada por corpo de chapa de aceiro galvanizado, resistencias blindadas, caixa de bornas, interruptor térmico con rearme automático e interruptor térmico con rearme manual. (material) | 1.000 | 155.78 | 155.78 |
| mo002 | h | Oficial 1ª calefactor. (man de obra) | 0.147 | 15.78 | 2.32 |
| mo094 | h | Axudante calefactor. (man de obra) | 0.147 | 14.62 | 2.15 |
| % | % | Costes directos complementarios | 2 % | 160.25 | 3.21 |
|  |  | Custos directos |  |  | 163.46 |
