# Liña frigorífica dobre realizada con tubaxe para gas mediante tubo de cobre sen soldaxe

- Propiedade do arquivo: CYPE INGENIEROS, S.A.
- Formato: FIEBDC-3/2002
- Divisa: EUR
- Custos indirectos: 3.00 %
- Gastos xerais: 13.00 %
- Beneficio industrial: 6.00 %
- IVE: 16.00 %

## I Instalacións

### IC Calefacción, climatización y A.Q.S.

#### ICN Unidades autónomas de climatización

**ICN010** m Liña frigorífica dobre realizada con tubaxe para gas mediante tubo de cobre sen soldaxe, de 1/2" de diámetro e 0,8 mm de espesor con coquilla de espuma elastomérica, de 13 mm de diámetro interior e 25 mm de espesor e tubae para líquido mediante tubo de cobre sen soldaxe, de 1/4" de diámetro e 0,8 mm de espesor con coquilla de espuma elastomérica, de 7 mm de diámetro interior e 20 mm de espesor.
Subministración e instalación de liña frigorífica dobre realizada con tubaxe para gas mediante tubo de cobre sen soldaxe, de 1/2" de diámetro e 0,8 mm de espesor con coquilla de espuma elastomérica, de 13 mm de diámetro interior e 25 mm de espesor e tubae para líquido mediante tubo de cobre sen soldaxe, de 1/4" de diámetro e 0,8 mm de espesor con coquilla de espuma elastomérica, de 7 mm de diámetro interior e 20 mm de espesor. Ata p/p de cortes, eliminación de rebarbas, protección dos extremos con cinta illante, realización de curvas, abocardado, baleirado do circuíto, accesorios, sifóns, soportes e fixacións. Totalmente montada, conexionada e probada.
Inclúe: Replanteo do percorrido da liña. Montaxe e fixación da liña. Montaxe de accesorios. Baleirado para a súa carga.
Criterio de medición de proxecto: Lonxitude medida segundo documentación gráfica de Proxecto.
Criterio de medición de obra: Medirase a lonxitude realmente executada segundo especificacións do Proxecto.

| Código | Ud | Descrición | Rendemento | Prezo | Importe |
|---|---|---|---|---|---|
| mt42lin030a | m | Tubo de cobre sen soldaxe, de 1/4" de diámetro e 0,8 mm de espesor, segundo UNE-EN 12735-1. (material) | 1.000 | 3.00 | 3.00 |
| mt17coe070aa | m | Coquilla de espuma elastomérica, de 7 mm de diámetro interior e 20 mm de espesor, a base de caucho sintético flexible, de estrutura celular pechada. (material) | 1.050 | 7.96 | 8.36 |
| mt17coe110 | l | Adhesivo para coquilla elastomérica. (material) | 0.007 | 11.68 | 0.08 |
| mt42lin030c | m | Tubo de cobre sen soldaxe, de 1/2" de diámetro e 0,8 mm de espesor, segundo UNE-EN 12735-1. (material) | 1.000 | 4.66 | 4.66 |
| mt17coe070cb | m | Coquilla de espuma elastomérica, de 13 mm de diámetro interior e 25 mm de espesor, a base de caucho sintético flexible, de estrutura celular pechada. (material) | 1.050 | 14.17 | 14.88 |
| mt17coe110 | l | Adhesivo para coquilla elastomérica. | 0.014 | 11.68 | 0.16 |
| mo003 | h | Oficial 1ª instalador de climatización. (man de obra) | 0.195 | 15.78 | 3.08 |
| mo095 | h | Axudante instalador de climatización. (man de obra) | 0.195 | 14.62 | 2.85 |
| % | % | Costes directos complementarios | 2 % | 37.07 | 0.74 |
|  |  | Custos directos |  |  | 37.81 |
